# Profilé pour la pose de paroi vitrée en verre trempé

- Propriété du fichier: CYPE Ingenieros S.A.
- Format: FIEBDC-3/2016
- Logiciel: Générateur de prix de la construction. CYPE Ingenieros, S.A.
- Date: 19/09/2024
- Zone géographique: Cameroun
- Devise: XAF
- Coûts indirects: 3 %
- Frais généraux: 13 %
- Bénéfice: 6 %
- TVA: 19.25 %

## E Enveloppe et finition extérieure

### EV Vitrages

#### EVT Trempés

**EVT040** m Profilé pour la pose de paroi vitrée en verre trempé.
Profilé en acier inoxydable AISI 304, de 25x15x25 mm, pour la pose de paroi vitrée de 12 mm d'épaisseur, fixé au parement support avec des vis.
Inclut: Implantation. Fixation du profilé.
Critère pour le métré: Longueur mesurée selon documentation graphique du Projet.
Critère pour le mémoire: On mesurera la longueur réellement exécutée selon les spécifications du Projet.

| Code | U | Désignation | Quantité | Prix | Montant |
|---|---|---|---|---|---|
| mt21vts010V | m | Profilé en acier inoxydable AISI 304, de 25x15x25 mm, pour la pose de paroi vitrée de 12 mm d'épaisseur, y compris les vis. (matériau) | 1.05 | 16988.54 | 17837.967 |
| mo018 | h | Compagnon professionnel III/CP2 menuisier PVC et métal. (main-d'œuvre) | 0.114 | 1750.08 | 199.509 |
| mo059 | h | Ouvrier professionnel II/OP menuisier PVC et métal. (main-d'œuvre) | 0.114 | 1109.65 | 126.500 |
| % | % | Frais de chantier des unités d'ouvrage | 2 % | 18163.976 | 363.280 |
|  |  | Coûts directs |  |  | 18527.256 |

Déchets:
- pose: mt21vts010V; facteur de déchet 0.00450068

## Ressources

**mt21vts010V** m Profilé en acier inoxydable AISI 304
Données techniques: Coût énergétique 35.776 MJ; Émission de CO2 5.183 kg; Code CED 17 04 05; Masse de l'élément 0.735 kg; Volume 0.00035 m3
Déchets:
- emballage: re170203 Plastique. (composant de déchet); quantité 0.008 kg; Code CED 17 02 03; Masse de l'élément 1 kg; Volume 0.001667 m3
