# Recouvrement décoratif du terrain, avec des graviers

- Propriété du fichier: CYPE Ingenieros S.A.
- Format: FIEBDC-3/2016
- Logiciel: Generador de precios de la construcción. CYPE Ingenieros, S.A.
- Date: 15/06/2024
- Zone géographique: Cameroun
- Devise: XAF
- Coûts indirects: 3 %
- Frais généraux: 13 %
- Bénéfice: 6 %
- TVA: 19.25 %

## A VRD et aménagements extérieurs

### AV Espaces verts et mobilier urbain

#### AVR Décoration du sol

**AVR010** m² Recouvrement décoratif du terrain, avec des graviers.
Recouvrement décoratif du terrain, avec des graviers, réalisé via: extension de graviers de concassage, de granulométrie comprise entre 9 et 12 mm, couleur couleur à choisir, avec des moyens manuels, jusqu'à former une couche uniforme d'épaisseur minimale 5 cm.
Inclut: Préparation du terrain. Extension des granulats. Arrosage de nettoyage.
Critère pour le métré: Surface mesurée en projection horizontale, selon documentation graphique du Projet.
Critère pour le mémoire: On mesurera, en projection horizontale, la surface réellement exécutée selon les spécifications du Projet.

| Code | U | Désignation | Quantité | Prix | Montant |
|---|---|---|---|---|---|
| mt48adc010a | m³ | Graviers de concassage, de granulométrie comprise entre 9 et 12 mm, couleur couleur à choisir, fournis en sacs; pour un usage décoratif. (matériau) | 0.03 | 56837.98 | 1705.139 |
| mt08aaa010a | m³ | Eau. (matériau) | 0.005 | 1088.23 | 5.441 |
| mo040 | h | Compagnon professionnel III/CP2 jardinier. (main-d'œuvre) | 0.017 | 1727.44 | 29.366 |
| mo086 | h | Ouvrier professionnel II/OP jardinier. (main-d'œuvre) | 0.057 | 1107.54 | 63.130 |
| % | % | Frais de chantier des unités d'ouvrage | 2 % | 1803.076 | 36.062 |
|  |  | Coûts directs |  |  | 1839.138 |

Déchets:
- pose: mt48adc010a; facteur de déchet 0.003

## Ressources

**mt48adc010a** m³ Graviers de concassage
Données techniques: Coût énergétique 1090.830 MJ; Émission de CO2 54.698 kg; Code CED 01 04 08; Masse de l'élément 1950 kg; Volume 1.3 m3
Déchets:
- emballage: re170203 Plastique. (composant de déchet); quantité 9.75 kg; Code CED 17 02 03; Masse de l'élément 1 kg; Volume 0.001667 m3

**mt08aaa010a** m³ Eau
Données techniques: Coût énergétique 60.000 MJ; Émission de CO2 30.000 kg
