# Scellement d'un joint de dilatation avec un mastic élastique de haute résistance aux produits chimiques et pétrolifères

- Propriété du fichier: CYPE INGENIEROS, S.A.
- Format: FIEBDC-3/2002
- Zone géographique: Cameroun
- Devise: XAF
- Coûts indirects: 3.00 %
- Frais généraux: 13.00 %
- Bénéfice: 6.00 %
- TVA: 19.25 %

## E Enveloppe et finition extérieure

### EE Étanchéité: imperméabilisations

#### EEJ Joints

**EEJ030** m Scellement d'un joint de dilatation avec un mastic élastique de haute résistance aux produits chimiques et pétrolifères.
Scellement d'un joint de dilatation de 15 mm de largeur, dans un parement horizontal extérieur, avec mastic élastique autonivelant bicomposant à base de polysulfure, de couleur grise, sur cordon en polyéthylène expansé à cellules fermées, de section circulaire de 20 mm de diamètre; couverture préalable de la surface des flancs du joint, pour améliorer l'adhérence du mastic, avec impression bicomposante à base de résine époxy; finition par lissage du matériau avec une spatule.
Inclut: Nettoyage du support. Protection de la surface contiguë à la jonction. Remplissage du fond du joint. Impression des flans du joint. Application du mastic. Lissage final avec spatule.
Critère pour le métré: Longueur mesurée selon documentation graphique du Projet.
Critère pour le mémoire: On mesurera la longueur réellement exécutée selon les spécifications du Projet.

| Code | U | Désignation | Quantité | Prix | Montant |
|---|---|---|---|---|---|
| mt15bas010d | m | Cordon en polyéthylène expansé à cellules fermées, de section circulaire de 20 mm de diamètre, pour le remplissage de fond de joint. (matériau) | 1.000 | 140.40 | 140.40 |
| mt15bas230a | l | Mastic élastique autonivelant bicomposant à base de polysulfure, de couleur grise, avec une haute résistance aux produits chimiques et pétrolifères, résistance au vieillissement et aux rayons UV et des propriétés élastiques élevées. (matériau) | 0.113 | 16393.90 | 1852.51 |
| mt15bas220b | l | Impression bicomposante à base de résine époxy, pour améliorer la cohésion des bords du joint à sceller et augmenter l'adhérence avec du mastic scellant de polysulfure, dans des supports absorbants. (matériau) | 0.010 | 23727.80 | 237.28 |
| mo112 | h | Ouvrier d'exécution I/OE2 construction. (main-d'œuvre) | 0.302 | 1083.13 | 327.11 |
| % | % | Frais de chantier des unités d'ouvrage | 2 % | 2557.30 | 51.15 |
|  |  | Coûts directs |  |  | 2608.45 |
