# Démontage d'une installation de chauffage

- Propriété du fichier: CYPE INGENIEROS, S.A.
- Format: FIEBDC-3/2002
- Zone géographique: Cameroun
- Devise: XAF
- Coûts indirects: 3.00 %
- Frais généraux: 13.00 %
- Bénéfice: 6.00 %
- TVA: 19.25 %

## T Équipements techniques

### TC ECS et chauffage

#### TCD Dépose

**TCD060** U Démontage d'une installation de chauffage.
Démontage d'une installation de chauffage, dans local ou bureau de 100 m² de surface construite; avec des moyens manuels, et chargement manuel dans le camion ou la benne.
Critère d'évaluation économique: Le prix comprend le démontage du collecteur, des accessoires et des terminaux et l'obturation des conduites connectées à l'élément.
Inclut: Démontage de l'élément. Obturation des conduites connectées à l'installation. Retrait et stockage du matériau démonté. Nettoyage des restes d'ouvrage. Chargement manuel du matériau démonté et des restes d'ouvrage dans le camion ou la benne.
Critère pour le métré: Nombre d'unités prévues, selon documentation graphique du Projet.
Critère pour le mémoire: On mesurera le nombre d'unités réellement démontées selon les spécifications du Projet.

| Code | U | Désignation | Quantité | Prix | Montant |
|---|---|---|---|---|---|
| mo103 | h | Ouvrier professionnel II/OP chauffagiste. (main-d'œuvre) | 7.331 | 1105.43 | 8103.91 |
| mo113 | h | Ouvrier d'exécution I/OE1 construction. (main-d'œuvre) | 3.665 | 1065.70 | 3905.79 |
| % | % | Frais de chantier des unités d'ouvrage | 2 % | 12009.70 | 240.19 |
|  |  | Coûts directs |  |  | 12249.89 |
