# Tuyauterie pour installation intérieure de gaz

- Propriété du fichier: CYPE INGENIEROS, S.A.
- Format: FIEBDC-3/2002
- Zone géographique: Cameroun
- Devise: XAF
- Coûts indirects: 3.00 %
- Frais généraux: 13.00 %
- Bénéfice: 6.00 %
- TVA: 19.25 %

## T Équipements techniques

### TG Installations de gaz

#### TGI Installation intérieure

**TGI010** m Tuyauterie pour installation intérieure de gaz.
Tuyauterie, pour installation intérieur de gaz, formée de tube en acier noir, avec soudure longitudinale par résistance électrique, série M, de 3/8" DN 10 mm de diamètre et 2,3 mm d'épaisseur, terminée avec couche d'impression antioxydante d'au moins 50 microns d'épaisseur. Installation en surface. Comprend le matériau auxiliaire pour le montage et la fixation à l'ouvrage, les accessoires et les pièces spéciales placées via soudure électrique.
Inclut: Implantation du parcours des tuyauteries. Grattage et nettoyage des oxydes. Application d'apprêt antioxydant. Mise en place des tubes. Montage, connexion et contrôle de son bon fonctionnement.
Critère pour le métré: Longueur mesurée selon documentation graphique du Projet.
Critère pour le mémoire: On mesurera la longueur réellement exécutée selon les spécifications du Projet.

| Code | U | Désignation | Quantité | Prix | Montant |
|---|---|---|---|---|---|
| mt08tan330a | U | Matériau auxiliaire pour montage et fixation à l'ouvrage des tuyaux en acier, de 3/8" DN 10 mm. (matériau) | 1.000 | 303.25 | 303.25 |
| mt08tan010ae | m | Tube en acier noir, avec soudure longitudinale par résistance électrique, série M, de 3/8" DN 10 mm de diamètre et 2,3 mm d'épaisseur, selon NF EN 10255, avec le prix augmenté de 20% pour cause d'accessoires et pièces spéciales. (matériau) | 1.000 | 2011.05 | 2011.05 |
| mt27pfi030 | kg | Apprêt antioxydant avec du polyuréthane. (matériau) | 0.006 | 7960.89 | 47.77 |
| op00ato010 |  | Tournevis. | 1.000 | 0.00 | 0.00 |
| op00mar010 |  | Marteau. | 1.000 | 0.00 | 0.00 |
| op00tal010 |  | Perceuse. | 1.000 | 0.00 | 0.00 |
| mo010 | h | Compagnon professionnel III/CP2 installateur de gaz. (main-d'œuvre) | 0.228 | 1775.06 | 404.71 |
| mo109 | h | Ouvrier professionnel II/OP installateur de gaz. (main-d'œuvre) | 0.242 | 1105.43 | 267.51 |
| % | % | Frais de chantier des unités d'ouvrage | 2 % | 3034.29 | 60.69 |
|  |  | Coûts directs |  |  | 3094.98 |
