# Centrale de détection automatique d'incendies, conventionnelle

- Propriété du fichier: CYPE INGENIEROS, S.A.
- Format: FIEBDC-3/2002
- Zone géographique: Cameroun
- Devise: XAF
- Coûts indirects: 3.00 %
- Frais généraux: 13.00 %
- Bénéfice: 6.00 %
- TVA: 19.25 %

## T Équipements techniques

### TI Protections contre les incendies

#### TIA Détection et alarme

**TIA010** U Centrale de détection automatique d'incendies, conventionnelle.
Centrale de détection automatique d'incendies, conventionnelle, modulaire, de 4 zones de détection, élargissable à 16 zones, avec boîte et couvercle métallique, avec module d'alimentation, rectificateur de courant et chargeur de batterie, module de contrôle avec écran LCD rétro-illuminé, DEL indicatrice d'alarme et de panne, et clavier d'accès au menu de contrôle et de programmation, avec degré de protection IP32. Comprend les batteries.
Inclut: Implantation. Fixation au parement. Mise en place des batteries. Montage, connexion et contrôle de son bon fonctionnement.
Critère pour le métré: Nombre d'unités prévues, selon documentation graphique du Projet.
Critère pour le mémoire: On mesurera le nombre d'unités réellement exécutées selon les spécifications du Projet.

| Code | U | Désignation | Quantité | Prix | Montant |
|---|---|---|---|---|---|
| mt41pig030a | U | Centrale de détection automatique d'incendies, conventionnelle, modulaire, de 4 zones de détection, élargissable à 16 zones, avec boîte et couvercle métallique, avec module d'alimentation, rectificateur de courant et chargeur de batterie, module de contrôle avec écran LCD rétro-illuminé, DEL indicatrice d'alarme et de panne, et clavier d'accès au menu de contrôle et de programmation, avec degré de protection IP32, selon NF EN 54-2 et NF EN 54-4. (matériau) | 1.000 | 635878.95 | 635878.95 |
| mt41rte030d | U | Batterie de 12 V et 7 Ah. (matériau) | 2.000 | 20647.23 | 41294.46 |
| mo006 | h | Compagnon professionnel III/CP2 installateur de réseaux et d'équipements de détection et de sécurité. (main-d'œuvre) | 1.138 | 1775.06 | 2020.02 |
| mo105 | h | Ouvrier professionnel II/OP installateur de réseaux et d'équipements de détection et de sécurité. (main-d'œuvre) | 1.138 | 1105.43 | 1257.98 |
| % | % | Frais de chantier des unités d'ouvrage | 2 % | 680451.41 | 13609.03 |
|  |  | Coûts directs |  |  | 694060.44 |
