# Colonne à l'extérieur du bâtiment pour eaux usées et pluviales

- Propriété du fichier: CYPE INGENIEROS, S.A.
- Format: FIEBDC-3/2002
- Zone géographique: Cameroun
- Devise: XAF
- Coûts indirects: 3.00 %
- Frais généraux: 13.00 %
- Bénéfice: 6.00 %
- TVA: 19.25 %

## T Équipements techniques

### TQ Installations d'évacuation des eaux usées

#### TQN Colonnes et descentes

**TQN020** m Colonne à l'extérieur du bâtiment pour eaux usées et pluviales.
Colonne de chute extérieure insonorisée du réseau d'évacuation d'eaux usées, constituée de tube de polypropylène, de 110 mm de diamètre et 3,4 mm d'épaisseur; assemblage à pression avec joint élastique. Comprend, le matériau auxiliaire pour le montage et la fixation à l'ouvrage, les accessoires et les pièces spéciales.
Inclut: Implantation du parcours de la colonne de chute et de la situation des éléments de fixation. Présentation à sec des tubes. Fixation des produits complémentaires pour le montage et la fixation à l'ouvrage. Montage, connexion et contrôle de son bon fonctionnement.
Critère pour le métré: Longueur mesurée selon documentation graphique du Projet.
Critère pour le mémoire: On mesurera la longueur réellement exécutée selon les spécifications du Projet.

| Code | U | Désignation | Quantité | Prix | Montant |
|---|---|---|---|---|---|
| mt36tip410f | U | Matériau auxiliaire pour montage et fixation à l'ouvrage des tuyaux en polypropylène avec niveau d'insonorisation moyen, de 110 mm de diamètre. (matériau) | 1.000 | 594.91 | 594.91 |
| mt36tip110fj | m | Tube en polypropylène avec niveau d'insonorisation moyen, de 110 mm de diamètre et 3,4 mm d'épaisseur, couleur bleue, avec extrémité évasée et joint élastique, selon NF EN 1451-1, avec le prix augmenté de 45% pour cause d'accessoires et pièces spéciales. (matériau) | 1.000 | 17252.38 | 17252.38 |
| op00ato010 |  | Tournevis. | 1.000 | 0.00 | 0.00 |
| op00mar010 |  | Marteau. | 1.000 | 0.00 | 0.00 |
| op00tal010 |  | Perceuse. | 1.000 | 0.00 | 0.00 |
| mo008 | h | Compagnon professionnel III/CP2 plombier. (main-d'œuvre) | 0.444 | 1775.06 | 788.13 |
| mo107 | h | Ouvrier professionnel II/OP plombier. (main-d'œuvre) | 0.333 | 1105.43 | 368.11 |
| % | % | Frais de chantier des unités d'ouvrage | 2 % | 19003.53 | 380.07 |
|  |  | Coûts directs |  |  | 19383.60 |
