# Réseau intérieur d'évacuation pour salle de bain

- Propriété du fichier: CYPE INGENIEROS, S.A.
- Format: FIEBDC-3/2002
- Zone géographique: Cameroun
- Devise: XAF
- Coûts indirects: 3.00 %
- Frais généraux: 13.00 %
- Bénéfice: 6.00 %
- TVA: 19.25 %

## T Équipements techniques

### TQ Installations d'évacuation des eaux usées

#### TQV Dérivations individuelles

**TQV090** U Réseau intérieur d'évacuation pour salle de bain.
Réseau intérieur d'évacuation, pour salle de bain pour raccorder: WC, lavabo simple, baignoire, bidet, réalisé avec un tube de PVC, série B pour le tout à l'égout auquel sont connectées les évacuations des appareils avec le tabouret siphoïde et avec la colonne de chute, avec les diamètres nécessaires pour chaque point de service, et tabouret siphoïde en polypropylène, de couleur bleue, de 110 mm de diamètre, avec couvercle plein en acier inoxydable. Comprend le liquide nettoyeur, l'adhésif pour les tubes et les accessoires de PVC, les produits complémentaires pour le montage et la fixation à l'ouvrage, les accessoires et les pièces spéciales.
Inclut: Implantation. Présentation à sec des tubes. Fixation des produits complémentaires pour le montage et la fixation à l'ouvrage. Mise en place du tabouret siphoïde. Montage, connexion et contrôle de son bon fonctionnement.
Critère pour le métré: Nombre d'unités prévues, selon documentation graphique du Projet.
Critère pour le mémoire: On mesurera le nombre d'unités réellement exécutées selon les spécifications du Projet.

| Code | U | Désignation | Quantité | Prix | Montant |
|---|---|---|---|---|---|
| mt36tit010bc | m | Tube en PVC, série B, de 40 mm de diamètre et 3 mm d'épaisseur, selon NF EN 1329-1, avec le prix augmenté de 10% pour cause d'accessoires et pièces spéciales. (matériau) | 5.160 | 1561.51 | 8057.39 |
| mt36tit010gc | m | Tube en PVC, série B, de 110 mm de diamètre et 3,2 mm d'épaisseur, selon NF EN 1329-1, avec le prix augmenté de 10% pour cause d'accessoires et pièces spéciales. (matériau) | 2.125 | 4589.46 | 9752.60 |
| mt11var009 | l | Liquide nettoyeur pour collage par adhésif de tubes et accessoires en PVC. (matériau) | 0.445 | 32013.85 | 14246.16 |
| mt11var010 | l | Adhésif pour tubes et accessoires en PVC. (matériau) | 0.222 | 40800.63 | 9057.74 |
| mt36abn015a | U | Tube multicouche en polypropylène, insonorisé et résistant au feu (réaction au feu classe B-s1, d0 selon NF EN 13501-1), sans halogènes, de 110 mm de diamètre et 500 mm de longueur, selon NF EN 1451-1, pour la prolongation d'un tabouret siphoïde. (matériau) | 1.000 | 9861.12 | 9861.12 |
| mt36abn200a | U | Tabouret siphoïde en polypropylène, de couleur bleue, de 110 mm de diamètre, avec trois entrées de 40 mm de diamètre et une sortie de 50 mm de diamètre. (matériau) | 1.000 | 9258.22 | 9258.22 |
| mt36abn202a | U | Couvercle plein en acier inoxydable, pour tabouret siphoïde de 110 mm de diamètre. (matériau) | 1.000 | 4839.71 | 4839.71 |
| mt36tit010ca | m | Tube en PVC, série B, de 50 mm de diamètre et 3 mm d'épaisseur, selon NF EN 1329-1. (matériau) | 1.000 | 1804.74 | 1804.74 |
| op00ato010 |  | Tournevis. | 1.000 | 0.00 | 0.00 |
| op00mar010 |  | Marteau. | 1.000 | 0.00 | 0.00 |
| op00tal010 |  | Perceuse. | 1.000 | 0.00 | 0.00 |
| mo008 | h | Compagnon professionnel III/CP2 plombier. (main-d'œuvre) | 10.213 | 1775.06 | 18128.69 |
| mo107 | h | Ouvrier professionnel II/OP plombier. (main-d'œuvre) | 5.106 | 1105.43 | 5644.33 |
| % | % | Frais de chantier des unités d'ouvrage | 2 % | 90650.70 | 1813.01 |
|  |  | Coûts directs |  |  | 92463.71 |
