# Remplacement d'un poitrail en bois

- Propriété du fichier: CYPE Ingenieros S.A.
- Format: FIEBDC-3/2016
- Logiciel: Generador de precios de la construcción. CYPE Ingenieros, S.A.
- Date: 15/06/2024
- Zone géographique: Cameroun
- Devise: XAF
- Coûts indirects: 3 %
- Frais généraux: 13 %
- Bénéfice: 6 %
- TVA: 19.25 %

## G Structure et gros oeuvre

### GA Transformations et réparations

#### GAU Remplacement d'éléments en bois

**GAU030** m Remplacement d'un poitrail en bois.
Remplacement d'un poitrail existant dans une baie de mur, en bois et en mauvais état ou détérioré, par un poitrail de bois scié de pin sylvestre (Pinus sylvestris), finition brossée, pour applications structurales, classe résistante C18 selon NF EN 338 et NF EN 1912 et protection face aux agents biotiques qui correspondent à la classe de pénétration NP5 et NP6 (sur tout l'aubier et jusqu'à 6 mm sur le duramen exposé) selon NF EN 351-1, de 20x20 cm de section, placé sur une couche de mortier de ciment, confectionné sur chantier, avec adjuvant hydrofuge, dosage 1:3.
Critère d'évaluation économique: Le prix ne comprend pas le montage et le démontage de l'étai.
Inclut: Démontage de l'élément. Fragmentation des décombres en pièces maniables. Chargement manuel des décombres dans le camion ou la benne. Étaiement du mur. Implantation et marquage des axes, aux points d'appui du mur. Présentation de la pièce sur le mur. Mise en place et nivellement. Fixation au mur.
Critère pour le métré: Longueur mesurée selon documentation graphique du Projet.
Critère pour le mémoire: On mesurera la longueur réellement exécutée selon les spécifications du Projet.

| Code | U | Désignation | Quantité | Prix | Montant |
|---|---|---|---|---|---|
| mt07mee019l | m³ | Bois scié de pin sylvestre (Pinus sylvestris), avec finition brossée, pour poitrail, pour applications structurales, classe résistante C18 selon NF EN 338 et NF EN 1912 et protection face aux agents biotiques qui correspondent à la classe de pénétration NP5 et NP6 selon NF EN 351-1, travaillé en atelier. (matériau) | 0.048 | 496179.4 | 23816.611 |
| mt08aaa010a | m³ | Eau. (matériau) | 0.006 | 1088.23 | 6.529 |
| mt01arg005a | t | Sable de carrière, pour mortier confectionné sur le chantier. (matériau) | 0.012 | 11771.8 | 141.262 |
| mt08cem000a | kg | Ciment gris en sacs. (matériau) | 3.6 | 79.08 | 284.688 |
| mt08adt010 | kg | Adjuvant hydrofuge pour imperméabilisation des mortiers ou des bétons. (matériau) | 0.072 | 870.59 | 62.682 |
| mq06hor010 | h | Bétonnière électrique avec une capacité de gâchage de 160 l. (matériel) | 0.006 | 1663.34 | 9.980 |
| mo017 | h | Compagnon professionnel III/CP2 menuisier bois. (main-d'œuvre) | 1.262 | 1752.42 | 2211.554 |
| mo020 | h | Compagnon professionnel III/CP2 construction. (main-d'œuvre) | 1.262 | 1727.44 | 2180.029 |
| mo113 | h | Ouvrier d'exécution I/OE1 construction. (main-d'œuvre) | 0.721 | 1065.7 | 768.370 |
| % | % | Frais de chantier des unités d'ouvrage | 2 % | 29481.705 | 589.634 |
|  |  | Coûts directs |  |  | 30071.339 |

Déchets:
- pose: mt07mee019l; facteur de déchet 0.0015
- pose: mt01arg005a Sable de carrière, pour mortier confectionné sur le chantier; facteur de déchet 0.00501329
- pose: mt08cem000a Ciment gris en sacs; facteur de déchet 0.00756
- pose: mt08adt010 Adjuvant hydrofuge pour imperméabilisation des mortiers ou des bétons; facteur de déchet 0.055

## Ressources

**mt07mee019l** m³ Bois scié de pin sylvestre (Pinus sylvestris)
Données techniques: Coût énergétique 17005.075 MJ; Émission de CO2 -501.408 kg; Code CED 17 02 01; Masse de l'élément 380 kg; Volume 0.345455 m3
Déchets:
- emballage: re170203 Plastique. (composant de déchet); quantité 0.04 kg; Code CED 17 02 03; Masse de l'élément 1 kg; Volume 0.001667 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique; quantité 0.003 kg

**mt08adt010** kg Adjuvant hydrofuge pour imperméabilisation des mortiers ou des bétons
Données techniques: Coût énergétique 71.130 MJ; Émission de CO2 2.824 kg; Code CED 17 09 04; Masse de l'élément 1 kg; Volume 0.000667 m3
Déchets:
- emballage: re170203 Plastique; quantité 0.032 kg
