# Couche principale de mur mitoyen double paroi, en maçonnerie de briques en terre cuite à isolation rapportée, pose à joint traditionnel, à revêtir

- Propriété du fichier: CYPE Ingenieros S.A.
- Format: FIEBDC-3/2016
- Logiciel: Generador de precios de la construcción. CYPE Ingenieros, S.A.
- Date: 23/05/2024
- Zone géographique: Cameroun
- Devise: XAF
- Coûts indirects: 3 %
- Frais généraux: 13 %
- Bénéfice: 6 %
- TVA: 19.25 %

## G Structure et gros oeuvre

### GM Murs

#### GMT Briques en terre cuite

**GMT070** m² Couche principale de mur mitoyen double paroi, en maçonnerie de briques en terre cuite à isolation rapportée, pose à joint traditionnel, à revêtir.
Couche principale de mur mitoyen double paroi, de 11 cm d'épaisseur, en maçonnerie de brique creuse en terre cuite triple de grand format, 70,5x30x11 cm, avec des joints de 10 mm d'épaisseur, pose avec un mélange dans l'eau de mortier de colle préparé et jusqu'à 25% de plâtre de qualité B1.
Inclut: Définition des plans de mitoyenneté avec des plombs. Implantation, étage par étage. Marquage sur les poteaux des niveaux de référence générale d'étage et du niveau du revêtement. Assise de la première rangée. Mise en place et à l'aplomb des mires de référence. Tendu des cordeaux entre les mires. Mise en place des plombs fixes dans les arêtes. Mise en place des pièces par rangées à niveau. Rencontres de la maçonnerie avec les façades, les poteaux et les cloisons. Rencontre de la maçonnerie et du plancher supérieur. Nettoyage du parement.
Critère pour le métré: Surface mesurée selon documentation graphique du Projet, sans dupliquer les coins ni les rencontres.
Critère pour le mémoire: On mesurera la surface réellement exécutée selon les spécifications du Projet, sans dupliquer les coins ni les rencontres.

| Code | U | Désignation | Quantité | Prix | Montant |
|---|---|---|---|---|---|
| mt04gfr020a | U | Brique creuse en terre cuite triple de grand format, 70,5x30x11 cm, pour utilisation en maçonnerie protégée (pièce en P), densité 645 kg/m³, selon NF EN 771-1. (matériau) | 5 | 1096.33 | 5481.650 |
| mt09eyc010 | kg | Colle de plâtre. (matériau) | 9.652 | 203.14 | 1960.707 |
| mt09eyc020 | kg | Colle de plâtre. (matériau) | 3.215 | 203.14 | 653.095 |
| mt09pye010b | m³ | Pâte de plâtre de construction B1, selon NF EN 13279-1. (matériau) | 0.001 | 107735.03 | 107.735 |
| mo021 | h | Compagnon professionnel III/CP2 construction pour des travaux de maçonnerie. (main-d'œuvre) | 0.365 | 1727.44 | 630.516 |
| mo114 | h | Ouvrier d'exécution I/OE1 construction pour des travaux de maçonnerie. (main-d'œuvre) | 0.182 | 1065.7 | 193.957 |
| % | % | Frais de chantier des unités d'ouvrage | 3 % | 9027.660 | 270.830 |
|  |  | Coûts directs |  |  | 9298.490 |

Déchets:
- pose: mt04gfr020a; facteur de déchet 0.0126
- pose: mt09eyc010 Colle de plâtre; facteur de déchet 0.021
- pose: mt09eyc020 Colle de plâtre; facteur de déchet 0.06
- pose: mt09pye010b Pâte de plâtre de construction B1, selon NF EN 13279-1; facteur de déchet 0.015

## Ressources

**mt04gfr020a** U Brique creuse en terre cuite triple de grand format
Données techniques: Coût énergétique 14.086 MJ; Émission de CO2 0.933 kg; Code CED 17 01 02; Masse de l'élément 4 kg; Volume 0.0032 m3
Déchets:
- emballage: re170201 Bois. (composant de déchet); quantité 0.017 kg; Code CED 17 02 01; Masse de l'élément 1 kg; Volume 0.000909 m3
- emballage: re170203 Plastique. (composant de déchet); quantité 0.001 kg; Code CED 17 02 03; Masse de l'élément 1 kg; Volume 0.001667 m3

**mt09eyc010** kg Colle de plâtre
Données techniques: Coût énergétique 3.920 MJ; Émission de CO2 0.144 kg; Code CED 17 08 02; Masse de l'élément 1 kg; Volume 0.001 m3
Déchets:
- emballage: re150101 Emballages en papier et en carton. (composant de déchet); quantité 0.009 kg; Code CED 15 01 01; Masse de l'élément 1 kg; Volume 0.001333 m3
- emballage: re170201 Bois; quantité 0.002 kg
- emballage: re170203 Plastique; quantité 0.002 kg

**mt09eyc020** kg Colle de plâtre
Données techniques: Coût énergétique 3.399 MJ; Émission de CO2 0.167 kg; Code CED 17 08 02; Masse de l'élément 1 kg; Volume 0.001 m3
Déchets:
- emballage: re150101 Emballages en papier et en carton; quantité 0.009 kg
- emballage: re170203 Plastique; quantité 0.002 kg

**mt09pye010b** m³ Pâte de plâtre de construction B1, selon NF EN 13279-1
Données techniques: Coût énergétique 3829.241 MJ; Émission de CO2 183.696 kg; Code CED 17 08 02; Masse de l'élément 1150 kg; Volume 1.15 m3
Déchets:
- emballage: re150101 Emballages en papier et en carton; quantité 9 kg
- emballage: re170201 Bois; quantité 0.421 kg
- emballage: re170203 Plastique; quantité 0.9 kg
