# Préparation d'une surface en bois à repeindre

- Propriété du fichier: CYPE INGENIEROS, S.A.
- Format: FIEBDC-3/2002
- Zone géographique: Cameroun
- Devise: XAF
- Coûts indirects: 3.00 %
- Frais généraux: 13.00 %
- Bénéfice: 6.00 %
- TVA: 19.25 %

## E Enveloppe et finition extérieure

### EA Nettoyage, préparation et réparation

#### EAP Préparation

**EAP010** m² Préparation d'une surface en bois à repeindre.
Préparation de surface en bois, avec des couches de peinture en mauvais état, par l'application au pinceau de 0,29 l/m² de décapant, en imprégnant la peinture existante, et en la supprimant avec une spatule une fois ramollie et lavage postérieur avec de l'eau ou du dissolvant jusqu'à supprimer les restes du décapant, pour le repeindre ensuite.
Inclut: Application du décapant. Lavage avec de l'eau et du détergent. Récupération et élimination de l'eau de nettoyage. Suppression de la peinture existante. Nettoyage de la surface.
Critère pour le métré: Surface mesurée selon documentation graphique du Projet.
Critère pour le mémoire: On mesurera la surface réellement exécutée selon les spécifications du Projet.

| Code | U | Désignation | Quantité | Prix | Montant |
|---|---|---|---|---|---|
| mt27smj010 | l | Décapant biodégradable en gel, pour supprimer tout type de vernis, de peintures et d'émaux, anciens ou récents, appliqués sur surfaces en bois. (matériau) | 0.290 | 24718.86 | 7168.47 |
| mt27wad140a | l | Dissolvant, formulé à base d'un mélange d'hydrocarbures aromatiques, esters et cétones. (matériau) | 0.073 | 4377.21 | 319.54 |
| op00dec010 |  | Décapeur. | 1.000 | 0.00 | 0.00 |
| op00cep010 |  | Varlope. | 1.000 | 0.00 | 0.00 |
| mo038 | h | Compagnon professionnel III/CP2 peintre. (main-d'œuvre) | 0.302 | 1727.44 | 521.69 |
| mo076 | h | Ouvrier professionnel II/OP peintre. (main-d'œuvre) | 0.302 | 1107.54 | 334.48 |
| % | % | Frais de chantier des unités d'ouvrage | 2 % | 8344.18 | 166.88 |
|  |  | Coûts directs |  |  | 8511.06 |
