# Mur de façade pour ETICS, en maçonnerie de briques en terre cuite à isolation rapportée, pose à joint traditionnel, à revêtir

- Propriété du fichier: CYPE INGENIEROS, S.A.
- Format: FIEBDC-3/2002
- Zone géographique: Cameroun
- Devise: XAF
- Coûts indirects: 3.00 %
- Frais généraux: 13.00 %
- Bénéfice: 6.00 %
- TVA: 19.25 %

## G Structure et gros oeuvre

### GM Murs

#### GMT Briques en terre cuite

**GMT170** m² Mur de façade pour ETICS, en maçonnerie de briques en terre cuite à isolation rapportée, pose à joint traditionnel, à revêtir.
Mur de façade pour ETICS, appuyé sur le plancher et arasé, de 11,5 cm d'épaisseur, en maçonnerie de brique de grandes dimensions à emboîtement, 40x20x11,5 cm, à revêtir, avec des joints de 10 mm d'épaisseur, pose avec un mélange dans l'eau de mortier de colle préparé et jusqu'à 25% de plâtre de qualité B1. Linteau en maçonnerie à revêtir sur profilé en acier galvanisé.
Inclut: Définition des plans de façade via des plombs. Implantation, étage par étage. Marquage sur les poteaux des niveaux de référence générale d'étage et du niveau du revêtement. Assise de la première rangée sur couche de mortier. Mise en place et à l'aplomb des mires de référence. Tendu des cordeaux entre les mires. Mise en place des plombs fixes dans les arêtes. Découpe des pièces. Mise en place des pièces par rangées à niveau. Réalisation de tous les travaux nécessaires pour la résolution des ouvertures. Rencontres de la maçonnerie avec les façades, les poteaux et les cloisons. Rencontre de la maçonnerie et du plancher supérieur.
Critère pour le métré: Surface mesurée selon documentation graphique du Projet, sans dupliquer les coins ni les rencontres, en déduisant les ouvertures de surface supérieure à 2 m². Dans les ouvertures qui ne sont pas déduites, sont inclus les travaux pour réaliser la surface intérieure de l'ouverture.
Critère pour le mémoire: On mesurera la surface réellement exécutée selon les spécifications du Projet, sans dupliquer les coins ni les rencontres, en déduisant les ouvertures de surface supérieure à 2 m². Dans les ouvertures qui ne sont pas déduites, sont inclus les travaux pour réaliser la surface intérieure de l'ouverture.

| Code | U | Désignation | Quantité | Prix | Montant |
|---|---|---|---|---|---|
| mt02bcr040b | U | Brique de grandes dimensions à emboîtement, 40x20x11,5 cm, à revêtir, avec essai de fixations mécaniques pour façades à revêtir avec système ETICS, pour utilisation en maçonnerie protégée (pièce en P), densité 1000 kg/m³. Selon NF EN 771-1. (matériau) | 13.000 | 558.13 | 7255.69 |
| mt08aaa010a | m³ | Eau. (matériau) | 0.004 | 1088.23 | 4.35 |
| mt20dah030B | m | Profilé en acier galvanisé, section type "C", de 20 mm de largeur. (matériau) | 0.200 | 15164.01 | 3032.80 |
| op00roz010 |  | Rainureuse. | 1.000 | 0.00 | 0.00 |
| op00amo010 |  | Rectifieuse ou scie radiale. | 1.000 | 0.00 | 0.00 |
| mo021 | h | Compagnon professionnel III/CP2 construction pour des travaux de maçonnerie. (main-d'œuvre) | 0.231 | 1727.44 | 399.04 |
| mo114 | h | Ouvrier d'exécution I/OE1 construction pour des travaux de maçonnerie. (main-d'œuvre) | 0.120 | 1065.70 | 127.88 |
| % | % | Frais de chantier des unités d'ouvrage | 2 % | 10819.76 | 216.40 |
|  |  | Coûts directs |  |  | 11036.16 |
