# Ouverture dans une maçonnerie de briques en terre cuite

- Propriété du fichier: CYPE INGENIEROS, S.A.
- Format: FIEBDC-3/2002
- Zone géographique: Cameroun
- Devise: XAF
- Coûts indirects: 3.00 %
- Frais généraux: 13.00 %
- Bénéfice: 6.00 %
- TVA: 19.25 %

## P Interventions préalables

### PP Étude des pathologies

#### PPI Investigations in situ

**PPI130** U Ouverture dans une maçonnerie de briques en terre cuite.
Exécution d'une ouverture de 50x50 cm dans maçonnerie de briques creuses en terre cuite pour inspection visuelle des différentes couches et du matériau de base, avec démolition du revêtement ou recouvrement de tout type qu'il pourrait y avoir, réalisée avec des moyens manuels. Comprend fermeture du trou avec repositionnement des matériaux démolis, nettoyage, récupération des décombres et chargement manuel dans la benne.
Inclut: Réalisation de l'ouverture. Fermeture du trou. Retrait et stockage des décombres. Chargement des décombres dans la benne.
Critère pour le métré: Nombre d'unités prévues, selon documentation graphique du Projet.
Critère pour le mémoire: On mesurera le nombre d'unités réellement exécutées selon les spécifications du Projet.

| Code | U | Désignation | Quantité | Prix | Montant |
|---|---|---|---|---|---|
| mt51rev010a | m² | Démolition du revêtement ou du recouvrement avec moyens manuels, comprend le replacement des matériaux démolis. (matériau) | 0.640 | 5012.17 | 3207.79 |
| mo113 | h | Ouvrier d'exécution I/OE1 construction. (main-d'œuvre) | 0.812 | 1065.70 | 865.35 |
| % | % | Frais de chantier des unités d'ouvrage | 2 % | 4073.14 | 81.46 |
|  |  | Coûts directs |  |  | 4154.60 |
