# Protecteur contre les rongeurs

- Propriété du fichier: CYPE Ingenieros S.A.
- Format: FIEBDC-3/2016
- Logiciel: Générateur de prix de la construction. CYPE Ingenieros, S.A.
- Date: 04/04/2024
- Zone géographique: Cameroun
- Devise: XAF
- Coûts indirects: 3 %
- Frais généraux: 13 %
- Bénéfice: 6 %
- TVA: 19.25 %

## L Espaces verts

### LP Systèmes de protection et décoration

#### LPI Protections individuelles de plantes

**LPI010** m Protecteur contre les rongeurs.
Protecteur contre les rongeurs, composé de filet de dissuasion en polyéthylène recyclable de 100 cm de hauteur, avec résistance aux rayons UV, de 0,8x0,8 cm de vide de maille, fixé avec des colliers en plastique à deux tuteurs en bambou de 4 à 6 mm de diamètre.
Inclut: Implantation et fixation des tuteurs. Alignement des tuteurs et fixation du filet sur ceux-ci avec des colliers en plastique.
Critère pour le métré: Nombre d'unités prévues, selon documentation graphique du Projet.
Critère pour le mémoire: On mesurera le nombre d'unités réellement exécutées selon les spécifications du Projet.

| Code | U | Désignation | Quantité | Prix | Montant |
|---|---|---|---|---|---|
| mt48ppp010c | m | Filet de dissuasion contre les rongeurs, en polyéthylène recyclable de 100 cm de hauteur, avec résistance aux rayons UV, de 0,8x0,8 cm de vide de maille. Comprend colliers pour la fixation aux tuteurs. (matériau) | 1 | 625.87 | 625.870 |
| mt48tut025 | U | Tuteur en canne de bambou de 4 à 6 mm de diamètre et 100 cm de longueur. (matériau) | 2 | 614.49 | 1228.980 |
| mo086 | h | Ouvrier professionnel II/OP jardinier. (main-d'œuvre) | 0.175 | 1107.54 | 193.820 |
| % | % | Frais de chantier des unités d'ouvrage | 2 % | 2048.670 | 40.973 |
|  |  | Coûts directs |  |  | 2089.643 |

Déchets:
- pose: mt48tut025 Tuteur en canne de bambou de 4 à 6 mm de diamètre et 100 cm de longueur; facteur de déchet 0.0015

## Ressources

**mt48tut025** U Tuteur en canne de bambou de 4 à 6 mm de diamètre et 100 cm de longueur
Données techniques: Coût énergétique -15.829 MJ; Émission de CO2 -1.565 kg; Code CED 17 02 01; Masse de l'élément 0.96 kg; Volume 0.000873 m3
Déchets:
- emballage: re170203 Plastique. (composant de déchet); quantité 0.002 kg; Code CED 17 02 03; Masse de l'élément 1 kg; Volume 0.001667 m3
