# Poubelle métallique

- Propriété du fichier: CYPE INGENIEROS, S.A.
- Format: FIEBDC-3/2002
- Zone géographique: Cameroun
- Devise: XAF
- Coûts indirects: 3.00 %
- Frais généraux: 13.00 %
- Bénéfice: 6.00 %
- TVA: 19.25 %

## A VRD et aménagements extérieurs

### AV Espaces verts et mobilier urbain

#### AVL Poubelles

**AVL010** U Poubelle métallique.
Poubelle avec cendrier, en acier électrozingué, de paroi, de type basculante avec clé, bouche rectangulaire, de capacité 40 litres, en tôle de 1 mm d'épaisseur peinte avec une peinture de polyester couleur, dimensions totales 540x360x250, avec chevilles, tire-fonds et rondelles.
Inclut: Implantation des alignements et des niveaux. Mise en place et fixation des pièces.
Critère pour le métré: Nombre d'unités prévues, selon documentation graphique du Projet.
Critère pour le mémoire: On mesurera le nombre d'unités réellement exécutées selon les spécifications du Projet.

| Code | U | Désignation | Quantité | Prix | Montant |
|---|---|---|---|---|---|
| mt52mug425a | U | Poubelle avec cendrier, en acier électrozingué, de paroi, de type basculante avec clé, bouche rectangulaire, de capacité 40 litres, en tôle de 1 mm d'épaisseur peinte avec une peinture de polyester couleur, dimensions totales 540x360x250. (matériau) | 1.000 | 119690.51 | 119690.51 |
| mt52mug200f | U | Répercussion, dans la mise en place de poubelle, d'éléments de fixation à la paroi: chevilles, tire-fonds et rondelles. (matériau) | 1.000 | 2145.61 | 2145.61 |
| op00tal010 |  | Perceuse. | 1.000 | 0.00 | 0.00 |
| op00ato010 |  | Tournevis. | 1.000 | 0.00 | 0.00 |
| mo041 | h | Compagnon professionnel III/CP2 VRD espaces publics. (main-d'œuvre) | 0.262 | 1727.44 | 452.59 |
| mo087 | h | Ouvrier professionnel II/OP VRD espaces publics. (main-d'œuvre) | 0.262 | 1107.54 | 290.18 |
| % | % | Frais de chantier des unités d'ouvrage | 2 % | 122578.89 | 2451.58 |
|  |  | Coûts directs |  |  | 125030.47 |
