# Escalier en ciseaux

- Propriété du fichier: CYPE INGENIEROS, S.A.
- Format: FIEBDC-3/2002
- Zone géographique: Cameroun
- Devise: XAF
- Coûts indirects: 3.00 %
- Frais généraux: 13.00 %
- Bénéfice: 6.00 %
- TVA: 19.25 %

## F Aménagements et finitions

### FJ Escaliers préfabriqués

#### FJE Escamotables

**FJE020** U Escalier en ciseaux.
Escalier rétractile extensible en ciseaux pour paroi d'acier galvanisé, avec ouverture et fermeture manuelles, pour franchir une hauteur entre étages de 276 à 300 cm et pour une ouverture de 130x70 cm, trappe en bois et trappe en bois, placé avec du mortier de ciment, confectionné sur chantier, dosage 1:6. Totalement monté.
Inclut: Implantation et fixation du caisson. Mise en place de l'escalier et du couvercle. Scellement des joints avec du silicone neutre.
Critère pour le métré: Nombre d'unités prévues, selon documentation graphique du Projet.
Critère pour le mémoire: On mesurera le nombre d'unités réellement exécutées selon les spécifications du Projet.

| Code | U | Désignation | Quantité | Prix | Montant |
|---|---|---|---|---|---|
| mt44etm030r | U | Escalier rétractile extensible en ciseaux pour paroi d'acier galvanisé, avec ouverture et fermeture manuelles, pour franchir une hauteur entre étages de 276 à 300 cm et pour une ouverture de 130x70 cm, trappe en bois et trappe en bois à encastrer dans le support. (matériau) | 1.000 | 735041.41 | 735041.41 |
| mt15sja100 | U | Cartouche de mastic de silicone neutre. (matériau) | 1.000 | 2664.98 | 2664.98 |
| mt08aaa010a | m³ | Eau. (matériau) | 0.022 | 1088.23 | 23.94 |
| mt01arg005a | t | Sable de carrière, pour mortier confectionné sur le chantier. (matériau) | 0.176 | 11771.80 | 2071.84 |
| mt08cem000a | kg | Ciment gris en sacs. (matériau) | 27.000 | 79.08 | 2135.16 |
| mq06hor010 | h | Bétonnière électrique avec une capacité de gâchage de 160 l. (matériel) | 0.088 | 1663.34 | 146.37 |
| op00ato010 |  | Tournevis. | 1.000 | 0.00 | 0.00 |
| op00tal010 |  | Perceuse. | 1.000 | 0.00 | 0.00 |
| mo011 | h | Compagnon professionnel III/CP2 monteur. (main-d'œuvre) | 6.303 | 1775.06 | 11188.20 |
| mo080 | h | Ouvrier professionnel II/OP monteur. (main-d'œuvre) | 7.392 | 1107.54 | 8186.94 |
| % | % | Frais de chantier des unités d'ouvrage | 2 % | 761458.84 | 15229.18 |
|  |  | Coûts directs |  |  | 776688.02 |
