# Installation d'un système d'épuisement des eaux, dans un puits de pompage

- Propriété du fichier: CYPE Ingenieros S.A.
- Format: FIEBDC-3/2016
- Logiciel: Générateur de prix de la construction. CYPE Ingenieros, S.A.
- Date: 04/04/2024
- Zone géographique: Cameroun
- Devise: XAF
- Coûts indirects: 3 %
- Frais généraux: 13 %
- Bénéfice: 6 %
- TVA: 19.25 %

## A VRD et aménagements extérieurs

### AT Terrassement

#### ATP Systèmes de pompage

**ATP050** U Installation d'un système d'épuisement des eaux, dans un puits de pompage.
Déplacement, montage et démontage d'un système d'épuisement des eaux, avec une pompe submersible de puits, de 25 m³/h, dans un puits de pompage allant jusqu'à 14 m de profondeur, pour l'évacuation et la canalisation à une cote supérieure et à une distance suffisante, afin d'éviter le recyclage des eaux. Comprend les tubes, filtres pour éviter le transport des fines et les accessoires nécessaires pour le bon fonctionnement de l'installation.
Critère d'évaluation économique: Le prix ne comprend pas le puits de pompage.
Inclut: Montage du système. Démontage du système.
Critère pour le métré: Nombre d'unités prévues, selon documentation graphique du Projet.
Critère pour le mémoire: On mesurera le nombre d'unités réellement exécutées selon les spécifications du Projet.

| Code | U | Désignation | Quantité | Prix | Montant |
|---|---|---|---|---|---|
| mq12bau050a | U | Transport, mise en oeuvre et retrait de système d'épuisement des eaux, avec pompe submersible de puits, de 25 m³/h, comprend les tubes, filtres et les accessoires nécessaires pour le bon fonctionnement de l'installation dans un puits de pompage allant jusqu'à 14 m de profondeur. (matériel) | 1.159 | 1930145.1 | 2237038.171 |
| % | % | Frais de chantier des unités d'ouvrage | 2 % | 2237038.171 | 44740.763 |
|  |  | Coûts directs |  |  | 2281778.934 |
