# Profilé pour la pose de paroi vitrée en verre trempé

- Propriété du fichier: CYPE Ingenieros S.A.
- Format: FIEBDC-3/2016
- Logiciel: Générateur de prix de la construction. CYPE Ingenieros, S.A.
- Date: 04/04/2024
- Zone géographique: Cameroun
- Devise: XAF
- Coûts indirects: 3 %
- Frais généraux: 13 %
- Bénéfice: 6 %
- TVA: 19.25 %

## E Enveloppe et finition extérieure

### EV Vitrages

#### EVT Trempés

**EVT040** m Profilé pour la pose de paroi vitrée en verre trempé.
Profilé en acier inoxydable AISI 304, de 25x11x25 mm, pour la pose de paroi vitrée de 8 mm d'épaisseur, fixé au parement support avec des vis.
Inclut: Implantation. Fixation du profilé.
Critère pour le métré: Longueur mesurée selon documentation graphique du Projet.
Critère pour le mémoire: On mesurera la longueur réellement exécutée selon les spécifications du Projet.

| Code | U | Désignation | Quantité | Prix | Montant |
|---|---|---|---|---|---|
| mt21vts010r | m | Profilé en acier inoxydable AISI 304, de 25x11x25 mm, pour la pose de paroi vitrée de 8 mm d'épaisseur, y compris les vis. (matériau) | 1.05 | 14742.12 | 15479.226 |
| mo018 | h | Compagnon professionnel III/CP2 menuisier PVC et métal. (main-d'œuvre) | 0.114 | 1750.08 | 199.509 |
| mo059 | h | Ouvrier professionnel II/OP menuisier PVC et métal. (main-d'œuvre) | 0.114 | 1109.65 | 126.500 |
| % | % | Frais de chantier des unités d'ouvrage | 2 % | 15805.235 | 316.105 |
|  |  | Coûts directs |  |  | 16121.340 |

Déchets:
- pose: mt21vts010r; facteur de déchet 0.00450073

## Ressources

**mt21vts010r** m Profilé en acier inoxydable AISI 304
Données techniques: Coût énergétique 33.490 MJ; Émission de CO2 4.847 kg; Code CED 17 04 05; Masse de l'élément 0.687 kg; Volume 0.000327 m3
Déchets:
- emballage: re170203 Plastique. (composant de déchet); quantité 0.008 kg; Code CED 17 02 03; Masse de l'élément 1 kg; Volume 0.001667 m3
