# Coffre de volet roulant, en bois

- Propriété du fichier: CYPE Ingenieros S.A.
- Format: FIEBDC-3/2016
- Logiciel: Generador de precios de la construcción. CYPE Ingenieros, S.A.
- Date: 15/06/2024
- Zone géographique: Cameroun
- Devise: XAF
- Coûts indirects: 3 %
- Frais généraux: 13 %
- Bénéfice: 6 %
- TVA: 19.25 %

## E Enveloppe et finition extérieure

### EF Fermetures et protections solaires

#### EFV Volets

**EFV040** U Coffre de volet roulant, en bois.
Coffre de volet roulant composé de châssis en bois massif, panneau aggloméré de 11 mm d'épaisseur sur les côtés, le fond et le plafond, et panneau aggloméré de 4 mm d'épaisseur de couvercle, recouverts avec une plaque en bois de hêtre vaporisé; brut, non vernis, de 25 cm de largeur, 30 cm de hauteur et 140 cm de longueur. Comprend vis de fixation.
Inclut: Réalisation du coffre de volet roulant. Mise en place du couvercle de amovible.
Critère pour le métré: Nombre d'unités prévues, selon documentation graphique du Projet.
Critère pour le mémoire: On mesurera le nombre d'unités réellement exécutées selon les spécifications du Projet.

| Code | U | Désignation | Quantité | Prix | Montant |
|---|---|---|---|---|---|
| mt22cca010grd | U | Coffre de volet roulant composé de châssis en bois massif, panneau aggloméré de 11 mm d'épaisseur sur les côtés, le fond et le plafond, et panneau aggloméré de 4 mm d'épaisseur de couvercle, recouverts avec une plaque en bois de hêtre vaporisé; brut, non vernis, de 25 cm de largeur, 30 cm de hauteur et 140 cm de longueur, y compris vis de fixation. (matériau) | 1 | 30300.77 | 30300.770 |
| mo017 | h | Compagnon professionnel III/CP2 menuisier bois. (main-d'œuvre) | 0.558 | 1752.42 | 977.850 |
| mo058 | h | Ouvrier professionnel II/OP menuisier bois. (main-d'œuvre) | 0.558 | 1114.39 | 621.830 |
| % | % | Frais de chantier des unités d'ouvrage | 2 % | 31900.450 | 638.009 |
|  |  | Coûts directs |  |  | 32538.459 |

Déchets:
- pose: mt22cca010grd; facteur de déchet 0.0107373

## Ressources

**mt22cca010grd** U Coffre de volet roulant composé de châssis en bois massif
Données techniques: Coût énergétique 911.925 MJ; Émission de CO2 -8.089 kg; Code CED 17 02 01; Masse de l'élément 10.4 kg; Volume 0.009455 m3
Déchets:
- emballage: re170203 Plastique. (composant de déchet); quantité 0.023 kg; Code CED 17 02 03; Masse de l'élément 1 kg; Volume 0.001667 m3
