# Centrale de détection automatique d'incendies, analogique

- Propriété du fichier: CYPE Ingenieros S.A.
- Format: FIEBDC-3/2016
- Logiciel: Generador de precios de la construcción. CYPE Ingenieros, S.A.
- Date: 15/06/2024
- Zone géographique: Cameroun
- Devise: XAF
- Coûts indirects: 3 %
- Frais généraux: 13 %
- Bénéfice: 6 %
- TVA: 19.25 %

## T Équipements techniques

### TI Protections contre les incendies

#### TIA Détection et alarme

**TIA140** U Centrale de détection automatique d'incendies, analogique.
Centrale de détection automatique d'incendies, analogique, multitraitée, de 2 boucles de détection, élargissable à 4 boucles, de 128 directions de capacité maximum par boucle, avec boîte métallique et couvercle en ABS, avec module d'alimentation, rectificateur de courant et chargeur de batterie, module de contrôle avec écran rétro-illuminé, DELs indicatrices d'alarme et de panne, clavier à membrane d'accès au menu de contrôle et de programmation, registre historique des dernières 1000 incidences, jusqu'à 2 zones totalement programmables et interface USB pour la communication de données, la programmation et la maintenance à distance.
Inclut: Implantation. Fixation au parement. Mise en place des batteries. Montage, connexion et contrôle de son bon fonctionnement.
Critère pour le métré: Nombre d'unités prévues, selon documentation graphique du Projet.
Critère pour le mémoire: On mesurera le nombre d'unités réellement exécutées selon les spécifications du Projet.

| Code | U | Désignation | Quantité | Prix | Montant |
|---|---|---|---|---|---|
| mt41pig500b | U | Centrale de détection automatique d'incendies, analogique, multitraitée, de 2 boucles de détection, élargissable à 4 boucles, de 128 directions de capacité maximum par boucle, avec boîte métallique et couvercle en ABS, avec module d'alimentation, rectificateur de courant et chargeur de batterie, module de contrôle avec écran rétro-illuminé, DELs indicatrices d'alarme et de panne, clavier à membrane d'accès au menu de contrôle et de programmation, registre historique des dernières 1000 incidences, jusqu'à 2 zones totalement programmables et interface USB pour la communication de données, la programmation et la maintenance à distance, selon NF EN 54-2 et NF EN 54-4. (matériau) | 1 | 1038968.64 | 1038968.640 |
| mt41pig501 | U | Module de boucle, de 128 directions de capacité maximum. (matériau) | 1 | 103236.15 | 103236.150 |
| mt41rte030d | U | Batterie de 12 V et 7 Ah. (matériau) | 2 | 20647.23 | 41294.460 |
| mo006 | h | Compagnon professionnel III/CP2 installateur de réseaux et d'équipements de détection et de sécurité. (main-d'œuvre) | 10.81 | 1775.06 | 19188.399 |
| mo105 | h | Ouvrier professionnel II/OP installateur de réseaux et d'équipements de détection et de sécurité. (main-d'œuvre) | 10.81 | 1105.43 | 11949.698 |
| % | % | Frais de chantier des unités d'ouvrage | 2 % | 1214637.347 | 24292.747 |
|  |  | Coûts directs |  |  | 1238930.094 |

## Ressources

**mt41pig500b** U Centrale de détection automatique d'incendies
Données techniques: Coût énergétique 30.185 MJ; Émission de CO2 3.029 kg
Déchets:
- emballage: re150101 Emballages en papier et en carton. (composant de déchet); quantité 2.143 kg; Code CED 15 01 01; Masse de l'élément 1 kg; Volume 0.001333 m3

**mt41pig501** U Module de boucle, de 128 directions de capacité maximum
Données techniques: Coût énergétique 0.020 MJ; Émission de CO2 0.031 kg
Déchets:
- emballage: re150101 Emballages en papier et en carton; quantité 0.036 kg
