# Haie

- Propriété du fichier: CYPE INGENIEROS, S.A.
- Format: FIEBDC-3/2002
- Zone géographique: Cameroun
- Devise: XAF
- Coûts indirects: 3.00 %
- Frais généraux: 13.00 %
- Bénéfice: 6.00 %
- TVA: 19.25 %

## A VRD et aménagements extérieurs

### AV Espaces verts et mobilier urbain

#### AVS Séparations végétales

**AVS010** m Haie.
Haie de Troène du Japon (Ligustrum japonicum) de 1,0-1,25 m de hauteur (4 U/m).
Inclut: Ouverture d'une tranchée avec les moyens indiqués. Compostage du terrain. Plantation. Premier arrosage.
Critère pour le métré: Longueur mesurée selon documentation graphique du Projet.
Critère pour le mémoire: On mesurera la longueur réellement exécutée selon les spécifications du Projet.

| Code | U | Désignation | Quantité | Prix | Montant |
|---|---|---|---|---|---|
| mt48ecr010c | U | Troène du Japon (Ligustrum japonicum) de 1,0-1,25 m de hauteur; fourniture en container. (matériau) | 4.000 | 3697.87 | 14791.48 |
| mt48tie020 | kg | Engrais minéral complexe NPK 15-15-15. (matériau) | 3.000 | 459.45 | 1378.35 |
| mt08aaa010a | m³ | Eau. (matériau) | 0.030 | 1088.23 | 32.65 |
| mq01pan070b | h | Mini pelle chargeuse sur pneus, de 52 kW/1 m³ kW. (matériel) | 0.100 | 17743.87 | 1774.39 |
| op00coo010 |  | Taille-haies. | 1.000 | 0.00 | 0.00 |
| mo040 | h | Compagnon professionnel III/CP2 jardinier. (main-d'œuvre) | 0.137 | 1727.44 | 236.66 |
| mo115 | h | Ouvrier jardinier. (main-d'œuvre) | 0.398 | 1065.70 | 424.15 |
| % | % | Frais de chantier des unités d'ouvrage | 2 % | 18637.68 | 372.75 |
|  |  | Coûts directs |  |  | 19010.43 |
