# Bardage ventilé, de plaques en béton polymère

- Propriété du fichier: CYPE INGENIEROS, S.A.
- Format: FIEBDC-3/2002
- Zone géographique: Cameroun
- Devise: XAF
- Coûts indirects: 3.00 %
- Frais généraux: 13.00 %
- Bénéfice: 6.00 %
- TVA: 19.25 %

## E Enveloppe et finition extérieure

### EB Revêtements et bardages de parement

#### EBY Bardages ventilés de plaques en béton polymère

**EBY010** m² Bardage ventilé, de plaques en béton polymère.
Bardage ventilé, en plaques découpées en béton polymère, de entre 50 et 70 cm de longueur, entre 40 et 50 cm de hauteur et 1,4 cm d'épaisseur, texture lisse, couleur blanche; mise en place en position horizontale avec le système de fixation cachée avec des profilés, sur l'ossature de soutien en alliage d'aluminium EN AW-6063 T5. Comprend les tire-fonds et les chevilles à expansion en acier inoxydable A2, pour la fixation de l'ossature de soutien.
Critère d'évaluation économique: Le prix ne comprend pas l'isolation thermique.
Inclut: Nettoyage et préparation de la surface support. Implantation des joints de dilatation et des pans. Implantation du calepinage du revêtement et des points d'ancrage de l'ossature de soutien. Fixation de l'ossature de soutien à la paroi principale et au plancher. Préparation du revêtement. Aplomb, nivellement et alignement du revêtement. Fixation définitive du revêtement à l'ossature de soutien. Réalisation de tous les travaux nécessaires pour la résolution des ouvertures. Résolution des points singuliers.
Critère pour le métré: Surface mesurée selon documentation graphique du Projet, sans déduire les ouvertures inférieures à 1 m², déduisant 50% des ouvertures entre 1 et 2 m² et 100% des ouvertures de plus de 2 m², ajoutant au contraire, à ces dernières, la surface de la partie intérieure de l'ouverture, correspondant à la développée des jambages et des linteaux. Dans les ouvertures qui ne sont pas déduites, ou qui sont partiellement déduites, sont inclus les travaux pour réaliser la surface intérieure de l'ouverture.
Critère pour le mémoire: On mesurera la surface réellement exécutée selon les spécifications du Projet, sans déduire les ouvertures inférieures à 1 m², déduisant 50% des ouvertures entre 1 et 2 m² et 100% des ouvertures de plus de 2 m², ajoutant au contraire, à ces dernières, la surface de la partie intérieure de l'ouverture, correspondant à la développée des jambages et des linteaux. Dans les ouvertures qui ne sont pas déduites, ou qui sont partiellement déduites, sont inclus les travaux pour réaliser la surface intérieure de l'ouverture.

| Code | U | Désignation | Quantité | Prix | Montant |
|---|---|---|---|---|---|
| mt12php010cb | m² | Plaque découpée en béton polymère, d'entre 50 et 70 cm de longueur, entre 40 et 50 cm de hauteur et 1,4 cm d'épaisseur, texture lisse, couleur blanche, avec une masse surfacique de 33 kg/m²; avec le prix augmenté de 5% pour cause de pièces spéciales pour la résolution des points singuliers. (matériau) | 1.000 | 59987.65 | 59987.65 |
| mt12php020b | m² | Sous-structure support pour le soutien du bardage, de plaques en béton polymère, formée de: profilés verticaux de tube en aluminium de section rectangulaire et profilés verticaux en T, équerres de charge et équerres d'appui, profilé guide horizontal et profilé de départ, en aluminium extrudé, de composition 6063 avec traitement thermique T5; avec tirefonds en acier inoxydable A2 et chevilles en nylon pour la fixation des profilés à la couche principale et chevilles à expansion, en acier inoxydable A2 pour la fixation des profilés au plancher. (matériau) | 1.000 | 26607.26 | 26607.26 |
| mo052 | h | Compagnon professionnel III/CP2 poseur de systèmes de façades préfabriqués. (main-d'œuvre) | 0.729 | 1775.06 | 1294.02 |
| mo099 | h | Ouvrier professionnel II/OP poseur de systèmes de façades préfabriqués. (main-d'œuvre) | 0.729 | 1107.54 | 807.40 |
| % | % | Frais de chantier des unités d'ouvrage | 2 % | 88696.33 | 1773.93 |
|  |  | Coûts directs |  |  | 90470.26 |
