# Peinture de résine de silicone sur parement extérieur

- Propriété du fichier: CYPE INGENIEROS, S.A.
- Format: FIEBDC-3/2002
- Zone géographique: Cameroun
- Devise: XAF
- Coûts indirects: 3.00 %
- Frais généraux: 13.00 %
- Bénéfice: 6.00 %
- TVA: 19.25 %

## E Enveloppe et finition extérieure

### EP Peintures

#### EPS Peintures au silicone

**EPS010** m² Peinture de résine de silicone sur parement extérieur.
Application manuelle de deux couches de peinture de résine de silicone, couleur blanche, finition mate, texture lisse, la première couche diluée avec 15 à 20% d'eau et la suivante diluée avec 5 à 10% d'eau, (rendement: 0,13 l/m² chaque couche); application préalable d'une couche d'impression régulatrice d'absorption à base de copolymères acryliques et siloxanes en émulsion aqueuse, sur parement extérieur en mortier de ciment. Comprend la solution d'acide chlorhydrique à 10% pour éliminer les efflorescences salines (salpêtre) présentes dans le 10% de la surface support.
Critère d'évaluation économique: Le prix comprend la protection des éléments du contour qui pourraient être affectés pendant les travaux et la résolution des points singuliers.
Inclut: Préparation, nettoyage et ponçage préalable du support. Préparation du mélange. Application d'une couche de fond. Application de deux couches de finition.
Critère pour le métré: Surface mesurée selon documentation graphique du Projet, avec le même critère que le support de base.
Critère pour le mémoire: On mesurera la surface réellement exécutée selon les spécifications du Projet, avec le même critère que le support de base.

| Code | U | Désignation | Quantité | Prix | Montant |
|---|---|---|---|---|---|
| mt27pfj120 | l | Solution d'acide chlorydrique diluée dans l'eau à dix pour cent. (matériau) | 0.030 | 4257.16 | 127.71 |
| mt27pfs030b | l | Impression régulatrice d'absorption à base de copolymères acryliques et siloxanes en émulsion aqueuse, à appliquer à la brosse, au rouleau ou au pistolet. (matériau) | 0.050 | 10288.56 | 514.43 |
| mt27pri010r | l | Peinture pour extérieur, à base de résines de silicone et dissolvants organiques, couleur blanche, finition mat, texture lisse, perméable à la vapeur d'eau et résistante aux rayons UV et aux alcalis; à appliquer à la brosse, au rouleau ou au pistolet, selon NF EN 1504-2. (matériau) | 0.260 | 11526.92 | 2997.00 |
| op00tal020 |  | Malaxeur électrique. | 1.000 | 0.00 | 0.00 |
| mo038 | h | Compagnon professionnel III/CP2 peintre. (main-d'œuvre) | 0.176 | 1727.44 | 304.03 |
| mo076 | h | Ouvrier professionnel II/OP peintre. (main-d'œuvre) | 0.182 | 1107.54 | 201.57 |
| % | % | Frais de chantier des unités d'ouvrage | 2 % | 4144.74 | 82.89 |
|  |  | Coûts directs |  |  | 4227.63 |
