# Bloc-porte coupe-feu, en bois

- Propriété du fichier: CYPE INGENIEROS, S.A.
- Format: FIEBDC-3/2002
- Zone géographique: Cameroun
- Devise: XAF
- Coûts indirects: 3.00 %
- Frais généraux: 13.00 %
- Bénéfice: 6.00 %
- TVA: 19.25 %

## F Aménagements et finitions

### FK Menuiseries intérieures et meubles

#### FKF Portes coupe-feu

**FKF030** U Bloc-porte coupe-feu, en bois.
Bloc-porte coupe-feu homologué, en bois, EI2 30-C5, à un vantail, lisse, de 203x82,5x4,5 cm, composé d'âme de panneau de particules agglomérées ignifuge, recouvert avec stratifié à haute pression (HPL), constitué de plusieurs couches de papier kraft imprégnées de résine phénolique, bords thermoplastiques en PVC, châssis en bois massif et cadre en bois massif,. Comprend des couvre-joints sur les deux faces, les pentures, la poignée et la serrure d'acier inoxydable, les accessoires, les ferrures d'attache, les joints intumescents, le ferme-porte aérien, les dispositifs de sécurité.
Critère d'évaluation économique: Le prix comprend la mise en place sur site du cadre, fixé avec une mousse de polyuréthane.
Inclut: Hébergement et calage du cadre dans la baie du parement. Fixation du cadre au parement avec une mousse de polyuréthane. Mise en place du vantail. Mise en place des ferrures de fermeture et des accessoires.
Critère pour le métré: Nombre d'unités prévues, selon documentation graphique du Projet.
Critère pour le mémoire: On mesurera le nombre d'unités réellement exécutées selon les spécifications du Projet.

| Code | U | Désignation | Quantité | Prix | Montant |
|---|---|---|---|---|---|
| mt22bcf030am | U | Bloc-porte coupe-feu homologué, en bois, EI2 30-C5, selon NF EN 1634-1, à un vantail, lisse, de 203x82,5x4,5 cm, composé d'âme de panneau de particules agglomérées ignifuge, recouvert avec stratifié à haute pression (HPL), constitué de plusieurs couches de papier kraft imprégnées de résine phénolique, bords thermoplastiques en PVC, châssis en bois massif et cadre en bois massif, avec des couvre-joints sur les deux faces, les pentures, la poignée et la serrure d'acier inoxydable, accessoires et charnières, joints intumescents, deux plaques isolantes et thermo-expansibles dans le rainurage de la serrure, avec fonction antipanique, ferme-porte aérien, selon NF EN 1154 et dispositifs de sécurité. (matériau) | 1.000 | 237590.45 | 237590.45 |
| mt22www041a | U | Aérosol de 750 ml de mousse adhésive auto-expansive, ignifuge, en polyuréthane monocomposant, avec une résistance au feu de 240 minutes, Euroclasse B-s2, d0 de réaction au feu, selon NF EN 13501-1, de 18 kg/m³ de densité, conductivité thermique 0,04 W/(mK), élongation jusqu'à rupture 18% et 8 N/cm² de résistance à la traction, stable de -40°C à 100°C; à appliquer au pistolet; selon NF EN 13165. (matériau) | 0.200 | 10948.15 | 2189.63 |
| op00sie010 |  | Scie sauteuse. | 1.000 | 0.00 | 0.00 |
| op00cep010 |  | Varlope. | 1.000 | 0.00 | 0.00 |
| op00ato010 |  | Tournevis. | 1.000 | 0.00 | 0.00 |
| op00tro010 |  | Scie à tronçonner. | 1.000 | 0.00 | 0.00 |
| mo017 | h | Compagnon professionnel III/CP2 menuisier bois. (main-d'œuvre) | 1.422 | 1752.42 | 2491.94 |
| mo058 | h | Ouvrier professionnel II/OP menuisier bois. (main-d'œuvre) | 1.195 | 1114.39 | 1331.70 |
| % | % | Frais de chantier des unités d'ouvrage | 2 % | 243603.72 | 4872.07 |
|  |  | Coûts directs |  |  | 248475.79 |
