# Douche pour plage, en acier

- Propriété du fichier: CYPE INGENIEROS, S.A.
- Format: FIEBDC-3/2002
- Zone géographique: Cameroun
- Devise: XAF
- Coûts indirects: 3.00 %
- Frais généraux: 13.00 %
- Bénéfice: 6.00 %
- TVA: 19.25 %

## M Mobilier urbain

### MP Mobilier de plage

#### MPD Douches et rince-pieds

**MPD010** U Douche pour plage, en acier.
Douche de plage composée de: plaque d'ancrage de 250x250x10 mm en acier galvanisé fixée à une surface support (non comprise dans ce prix); corps de 150 mm de diamètre et 2,5 m de hauteur, et bras de 50 mm de diamètre, en acier galvanisé finition laqué couleur blanche, avec couvercles amovibles fixés avec des vis de sécurité; 4 temporisateurs démontables sous forme de boutons en acier finition chromée, hébergés à l'intérieur du corps de la douche; 4 pommes de douche courbées en acier finition chromée, vissées dans le corps de la douche, avec système antivandalisme et antivol; et caillebotis de 1,2x1,2 m constitué de planches en bois de pin traité en autoclave de 95x35 mm. Comprend l'implantation, raccord de connexion de 3/4", les tuyauteries en polybutylène pour conduction d'eau, les éléments d'ancrage et la suppression et le nettoyage du matériau excédant.
Inclut: Implantation. Montage de la douche. Mise en place du caillebotis. Suppression et nettoyage du matériau excédant.
Critère pour le métré: Nombre d'unités prévues, selon documentation graphique du Projet.
Critère pour le mémoire: On mesurera le nombre d'unités réellement exécutées selon les spécifications du Projet.

| Code | U | Désignation | Quantité | Prix | Montant |
|---|---|---|---|---|---|
| mt52dlv010b | U | Douche pour plage composée de: plaque d'ancrage de 250x250x10 mm en acier galvanisé; corps de 150 mm de diamètre et 2,5 m de hauteur, et bras de 50 mm de diamètre, en acier galvanisé finition laqué couleur blanche, avec couvercles amovibles fixés avec des vis de sécurité; 4 temporisateurs démontables sous forme de boutons en acier finition chromée, hébergés à l'intérieur du corps de la douche; et 4 pommes de douche courbées en acier finition chromée, vissées dans le corps de la douche, avec système antivandalisme et antivol. Comprend raccord de connexion de 3/4", les tuyauteries en polybutylène pour conduction d'eau et boulons d'ancrage. (matériau) | 1.000 | 2009402.35 | 2009402.35 |
| mt52dlv030a | U | Caillebotis de 1,2x1,2 m constitué de planches en bois de pin traité en autoclave de 95x35 mm, avec structure et plaque centrale en acier galvanisé pour recevoir la douche ou le lave-pieds, y compris tirefonds en acier inoxydable. (matériau) | 1.000 | 207029.33 | 207029.33 |
| mt09reh330 | kg | Mortier de résine époxy avec sable de silice, à durcissement rapide, pour remplissage des ancrages. (matériau) | 0.200 | 3706.00 | 741.20 |
| mq04cag010a | h | Camion grue jusqu'à 6 t de charge maximale. (matériel) | 0.330 | 27228.85 | 8985.52 |
| mo041 | h | Compagnon professionnel III/CP2 VRD espaces publics. (main-d'œuvre) | 6.884 | 1727.44 | 11891.70 |
| mo087 | h | Ouvrier professionnel II/OP VRD espaces publics. (main-d'œuvre) | 6.884 | 1107.54 | 7624.31 |
| % | % | Frais de chantier des unités d'ouvrage | 2 % | 2245674.41 | 44913.49 |
|  |  | Coûts directs |  |  | 2290587.90 |
