# Douche avec lave-pieds de plage, en acier

- Propriété du fichier: CYPE INGENIEROS, S.A.
- Format: FIEBDC-3/2002
- Zone géographique: Cameroun
- Devise: XAF
- Coûts indirects: 3.00 %
- Frais généraux: 13.00 %
- Bénéfice: 6.00 %
- TVA: 19.25 %

## M Mobilier urbain

### MP Mobilier de plage

#### MPD Douches et rince-pieds

**MPD020** U Douche avec lave-pieds de plage, en acier.
Douche avec lave-pieds de plage composée de: plaque d'ancrage de 250x250x10 mm en acier inoxydable AISI 304 fixée à une base de béton BCN: CPJ-CEM II/A 32,5 - TP - B 20 - 15/25 - E: 1 - NA - P 18-305 de 80x80x80 cm; corps de forme prismatique et de section carrée de 20x20 cm et 2,8 m de hauteur, en acier inoxydable AISI 316 finition poli, avec couvercles amovibles fixés avec des vis de sécurité; lave-pieds avec repose-pieds réalisé avec tubes en acier inoxydable AISI 316 finition poli fixé au corps central avec des plaques et des vis de sécurité; 2 temporisateurs démontables sous forme de boutons en acier finition chromée, hébergés à l'intérieur du corps de la douche; 2 pommes de douche en acier finition chromée, vissées dans le corps de la douche, avec système antivandalisme et antivol; et caillebotis de 1,2x1,2 m constitué de planches en bois de pin traité en autoclave de 95x35 mm. Comprend l'implantation, excavation manuelle du terrain, raccord de connexion de 3/4", les tuyauteries en acier inoxydable AISI 304 pour conduction d'eau, les éléments d'ancrage et la suppression et le nettoyage du matériau excédant.
Inclut: Implantation. Excavation. Bétonnage de la base d'appui. Montage de la douche. Mise en place du caillebotis. Suppression et nettoyage du matériau excédant.
Critère pour le métré: Nombre d'unités prévues, selon documentation graphique du Projet.
Critère pour le mémoire: On mesurera le nombre d'unités réellement exécutées selon les spécifications du Projet.

| Code | U | Désignation | Quantité | Prix | Montant |
|---|---|---|---|---|---|
| mt52dlv010o | U | Douche avec lave-pieds pour plage composée de: plaque d'ancrage de 250x250x10 mm en acier inoxydable AISI 304; corps de forme prismatique et de section carrée de 20x20 cm et 2,8 m de hauteur, en acier inoxydable AISI 316 finition poli, avec couvercles amovibles fixés avec des vis de sécurité; lave-pieds avec repose-pieds réalisé avec tubes en acier inoxydable AISI 316 finition poli fixé au corps central avec des plaques et des vis de sécurité; 2 temporisateurs démontables sous forme de boutons en acier finition chromée, hébergés à l'intérieur du corps de la douche; et 2 pommes de douche en acier finition chromée, vissées dans le corps de la douche, avec système antivandalisme et antivol. Comprend raccord de connexion de 3/4", les tuyauteries en acier inoxydable AISI 304 pour conduction d'eau et boulons d'ancrage. (matériau) | 1.000 | 2252966.27 | 2252966.27 |
| mt52dlv030a | U | Caillebotis de 1,2x1,2 m constitué de planches en bois de pin traité en autoclave de 95x35 mm, avec structure et plaque centrale en acier galvanisé pour recevoir la douche ou le lave-pieds, y compris tirefonds en acier inoxydable. (matériau) | 1.000 | 207029.33 | 207029.33 |
| mt10hmf040qaed | m³ | Béton non armé prêt à l'emploi BCN: CPJ-CEM II/A 32,5 - TP - B 20 - 15/25 - E: 1 - NA - P 18-305. (matériau) | 0.512 | 71295.59 | 36503.34 |
| mt09reh330 | kg | Mortier de résine époxy avec sable de silice, à durcissement rapide, pour remplissage des ancrages. (matériau) | 0.200 | 3706.00 | 741.20 |
| mq04cag010a | h | Camion grue jusqu'à 6 t de charge maximale. (matériel) | 0.330 | 27228.85 | 8985.52 |
| mo020 | h | Compagnon professionnel III/CP2 construction. (main-d'œuvre) | 0.376 | 1727.44 | 649.52 |
| mo113 | h | Ouvrier d'exécution I/OE1 construction. (main-d'œuvre) | 0.626 | 1065.70 | 667.13 |
| mo041 | h | Compagnon professionnel III/CP2 VRD espaces publics. (main-d'œuvre) | 6.259 | 1727.44 | 10812.05 |
| mo087 | h | Ouvrier professionnel II/OP VRD espaces publics. (main-d'œuvre) | 6.259 | 1107.54 | 6932.09 |
| % | % | Frais de chantier des unités d'ouvrage | 2 % | 2525286.45 | 50505.73 |
|  |  | Coûts directs |  |  | 2575792.18 |
