# Fraisage du terrain

- Propriété du fichier: CYPE Ingenieros S.A.
- Format: FIEBDC-3/2016
- Logiciel: Générateur de prix de la construction. CYPE Ingenieros, S.A.
- Date: 04/04/2024
- Zone géographique: Cameroun
- Devise: XAF
- Coûts indirects: 3 %
- Frais généraux: 13 %
- Bénéfice: 6 %
- TVA: 19.25 %

## L Espaces verts

### LT Préparation du terrain

#### LTS Travail du sol

**LTS050** m² Fraisage du terrain.
Fraisage du terrain lâche, avec des moyens manuels, via motoculteur, en effectuant deux passages croisés, atteignant une profondeur entre 10 et 15 cm et l'émiettement complet des mottes.
Inclut: Fraisage du terrain. Signalisation et protection du terrain.
Critère pour le métré: Surface mesurée en projection horizontale, selon documentation graphique du Projet.
Critère pour le mémoire: On mesurera, en projection horizontale, la surface réellement exécutée selon les spécifications du Projet.

| Code | U | Désignation | Quantité | Prix | Montant |
|---|---|---|---|---|---|
| mq09mot010 | h | Motoculteur 60/80 cm. (matériel) | 0.007 | 1486.72 | 10.407 |
| mo086 | h | Ouvrier professionnel II/OP jardinier. (main-d'œuvre) | 0.008 | 1107.54 | 8.860 |
| % | % | Frais de chantier des unités d'ouvrage | 2 % | 19.267 | 0.385 |
|  |  | Coûts directs |  |  | 19.652 |
