# Nettoyage périodique de l'ouvrage

- Propriété du fichier: CYPE INGENIEROS, S.A.
- Format: FIEBDC-3/2002
- Zone géographique: Cameroun
- Devise: XAF
- Coûts indirects: 3.00 %
- Frais généraux: 13.00 %
- Bénéfice: 6.00 %
- TVA: 19.25 %

## F Aménagements et finitions

### FA Nettoyage, préparation et réparation

#### FAN Nettoyage

**FAN010** m² Nettoyage périodique de l'ouvrage.
Répercussion par m² de surface construite d'ouvrage des heures d'ouvrier dédiées au nettoyage périodique du chantier, en logement en bande, après avoir réalisé les différents travaux intervenant dans la réalisation de l'ouvrage, et dont le nettoyage n'est pas compris dans ce prix.
Critère d'évaluation économique: Le prix comprend la charge manuelle des restes générés dans le camion ou la benne.
Inclut: Travaux de nettoyage. Retrait et entassement des restes générés. Charge manuelle des restes générés dans le camion ou la benne.
Critère pour le métré: Surface construite, mesurée selon documentation graphique du Projet.
Critère pour le mémoire: On mesurera la surface réellement exécutée selon les spécifications du Projet.

| Code | U | Désignation | Quantité | Prix | Montant |
|---|---|---|---|---|---|
| mo113 | h | Ouvrier d'exécution I/OE1 construction. (main-d'œuvre) | 0.133 | 1065.70 | 141.74 |
| % | % | Frais de chantier des unités d'ouvrage | 2 % | 141.74 | 2.83 |
|  |  | Coûts directs |  |  | 144.57 |
