# Revêtement mural intérieur avec feuille de mousse de polyuréthane de haute densité

- Propriété du fichier: CYPE Ingenieros S.A.
- Format: FIEBDC-3/2016
- Logiciel: Générateur de prix de la construction. CYPE Ingenieros, S.A.
- Date: 04/04/2024
- Zone géographique: Cameroun
- Devise: XAF
- Coûts indirects: 3 %
- Frais généraux: 13 %
- Bénéfice: 6 %
- TVA: 19.25 %

## F Aménagements et finitions

### FR Protections

#### FRR Feuilles et panneaux de protection pour revêtements muraux

**FRR040** m² Revêtement mural intérieur avec feuille de mousse de polyuréthane de haute densité.
Revêtement mural intérieur avec feuille de mousse de polyuréthane de haute densité, fournie en rouleaux de 130 cm de largeur, 500 cm de longueur et 1 cm d'épaisseur, avec recouvrement de PVC, couleur à choisir. Mise en place: avec colle.
Inclut: Préparation et nettoyage du parement vertical. Implantation. Application de l'adhésif. Mise en place et fixation du revêtement.
Critère pour le métré: Surface mesurée selon documentation graphique du Projet, en déduisant les ouvertures de surface supérieure à 2 m².
Critère pour le mémoire: On mesurera la surface réellement exécutée selon les spécifications du Projet, en déduisant les ouvertures de surface supérieure à 2 m².

| Code | U | Désignation | Quantité | Prix | Montant |
|---|---|---|---|---|---|
| mt53pdi060b | m² | Feuille de mousse de polyuréthane de haute densité, fournie en rouleaux de 130 cm de largeur, 500 cm de longueur et 1 cm d'épaisseur, avec recouvrement de PVC, couleur à choisir, Euroclasse B-s1, d0 de réaction au feu, selon NF EN 13501-1. (matériau) | 1.05 | 28181.09 | 29590.145 |
| mt29cam030 | U | Aérosol de 400 ml de colle, transparente, pour usage intérieur et extérieur. (matériau) | 0.3 | 6802.94 | 2040.882 |
| mo011 | h | Compagnon professionnel III/CP2 monteur. (main-d'œuvre) | 0.182 | 1775.06 | 323.061 |
| mo080 | h | Ouvrier professionnel II/OP monteur. (main-d'œuvre) | 0.182 | 1107.54 | 201.572 |
| % | % | Frais de chantier des unités d'ouvrage | 2 % | 32155.660 | 643.113 |
|  |  | Coûts directs |  |  | 32798.773 |

Déchets:
- pose: mt53pdi060b; facteur de déchet 0.012

## Ressources

**mt53pdi060b** m² Feuille de mousse de polyuréthane de haute densité
Données techniques: Coût énergétique 131.204 MJ; Émission de CO2 6.370 kg; Code CED 17 06 04; Masse de l'élément 0.91 kg; Volume 0.001517 m3
