# Séparateur de solides en suspension

- Propriété du fichier: CYPE Ingenieros S.A.
- Format: FIEBDC-3/2016
- Logiciel: Générateur de prix de la construction. CYPE Ingenieros, S.A.
- Date: 04/04/2024
- Zone géographique: Cameroun
- Devise: XAF
- Coûts indirects: 3 %
- Frais généraux: 13 %
- Bénéfice: 6 %
- TVA: 19.25 %

## T Équipements techniques

### TC ECS et chauffage

#### TCE Systèmes de conduction d'eau

**TCE450** U Séparateur de solides en suspension.
Séparateur de solides en suspension, connexions de 1" de diamètre femelle, avec vanne de décharge des solides. Comprend les éléments de montage et les accessoires nécessaires à son bon fonctionnement.
Inclut: Implantation. Connexion et contrôle de son bon fonctionnement.
Critère pour le métré: Nombre d'unités prévues, selon documentation graphique du Projet.
Critère pour le mémoire: On mesurera le nombre d'unités réellement exécutées selon les spécifications du Projet.

| Code | U | Désignation | Quantité | Prix | Montant |
|---|---|---|---|---|---|
| mt38alb900b | U | Séparateur de solides en suspension, connexions de 1" de diamètre femelle, avec vanne de décharge des solides. (matériau) | 1 | 135479.89 | 135479.890 |
| mt38www012 | U | Produits complémentaires pour installation de chauffage et d'E.C.S. (matériau) | 0.1 | 1788.01 | 178.801 |
| mo004 | h | Compagnon professionnel III/CP2 chauffagiste. (main-d'œuvre) | 0.123 | 1775.06 | 218.332 |
| mo103 | h | Ouvrier professionnel II/OP chauffagiste. (main-d'œuvre) | 0.123 | 1105.43 | 135.968 |
| % | % | Frais de chantier des unités d'ouvrage | 2 % | 136012.991 | 2720.260 |
|  |  | Coûts directs |  |  | 138733.251 |
