# Électro-aimant pour rétention d'une porte coupe-feu

- Propriété du fichier: CYPE Ingenieros S.A.
- Format: FIEBDC-3/2016
- Logiciel: Générateur de prix de la construction. CYPE Ingenieros, S.A.
- Date: 09/11/2024
- Zone géographique: Cameroun
- Devise: XAF
- Coûts indirects: 3 %
- Frais généraux: 13 %
- Bénéfice: 6 %
- TVA: 19.25 %

## T Équipements techniques

### TI Protections contre les incendies

#### TIA Détection et alarme

**TIA080** U Électro-aimant pour rétention d'une porte coupe-feu.
Électro-aimant pour rétention de porte coupe-feu, de 24 Vcc et 590 N de force maximum de rétention, avec boîte à bornes en ABS, bouton-poussoir de déblocage et plaque d'ancrage articulée. Comprend les éléments de fixation.
Inclut: Implantation. Fixation au parement et à la porte. Montage, connexion et contrôle de son bon fonctionnement.
Critère pour le métré: Nombre d'unités prévues, selon documentation graphique du Projet.
Critère pour le mémoire: On mesurera le nombre d'unités réellement exécutées selon les spécifications du Projet.

| Code | U | Désignation | Quantité | Prix | Montant |
|---|---|---|---|---|---|
| mt41pig250 | U | Électro-aimant pour rétention de porte coupe-feu, de 24 Vcc et 590 N de force maximum de rétention, avec boîte à bornes en ABS, bouton-poussoir de déblocage et plaque d'ancrage articulée, selon NF EN 1155. Comprend les éléments de fixation. (matériau) | 1 | 40394.99 | 40394.990 |
| mo006 | h | Compagnon professionnel III/CP2 installateur de réseaux et d'équipements de détection et de sécurité. (main-d'œuvre) | 0.244 | 1819.81 | 444.034 |
| mo105 | h | Ouvrier professionnel II/OP installateur de réseaux et d'équipements de détection et de sécurité. (main-d'œuvre) | 0.244 | 1133.3 | 276.525 |
| % | % | Frais de chantier des unités d'ouvrage | 2 % | 41115.549 | 822.311 |
|  |  | Coûts directs |  |  | 41937.860 |

## Ressources

**mt41pig250** U Électro-aimant pour rétention de porte coupe-feu
Données techniques: Coût énergétique 0.018 MJ; Émission de CO2 0.028 kg
Déchets:
- emballage: re150101 Emballages en papier et en carton. (composant de déchet); quantité 0.033 kg; Code CED 15 01 01; Masse de l'élément 1 kg; Volume 0.001333 m3
