# Démontage d'un monte-voitures

- Propriété du fichier: CYPE Ingenieros S.A.
- Format: FIEBDC-3/2016
- Logiciel: Générateur de prix de la construction. CYPE Ingenieros, S.A.
- Date: 19/09/2024
- Zone géographique: Cameroun
- Devise: XAF
- Coûts indirects: 3 %
- Frais généraux: 13 %
- Bénéfice: 6 %
- TVA: 19.25 %

## T Équipements techniques

### TK Appareils élévateurs

#### TKD Dépose

**TKD020** U Démontage d'un monte-voitures.
Démontage d'un monte-voitures électrique, pour 3 arrêts (6 m), composé de portes intérieure, de portes extérieures, de crochets de fixation, de lampes d'éclairage du vide, de passe-câbles, d'un groupe tracteur, d'amortisseurs de fosse, d'un limiteur de vitesse et de parachutes, d'un tableau et d'un câble de manoeuvre, d'un parcours des guides et du piston, d'un sélecteur d'arrêt, de boutons d'étage, d'un châssis de cabine et d'un contrepoids et de systèmes de sécurité; avec des moyens manuels, et chargement manuel dans le camion ou la benne.
Critère d'évaluation économique: Le prix comprend le démontage de l'installation électrique.
Inclut: Démontage de l'installation électrique. Démontage de l'élément. Retrait et stockage du matériau démonté. Nettoyage des restes d'ouvrage. Chargement manuel du matériau démonté et des restes d'ouvrage dans le camion ou la benne.
Critère pour le métré: Nombre d'unités prévues, selon documentation graphique du Projet.
Critère pour le mémoire: On mesurera le nombre d'unités réellement démontées selon les spécifications du Projet.

| Code | U | Désignation | Quantité | Prix | Montant |
|---|---|---|---|---|---|
| mo020 | h | Compagnon professionnel III/CP2 construction. (main-d'œuvre) | 36.115 | 1727.44 | 62386.496 |
| mo113 | h | Ouvrier d'exécution I/OE1 construction. (main-d'œuvre) | 36.115 | 1065.7 | 38487.756 |
| mo018 | h | Compagnon professionnel III/CP2 menuisier PVC et métal. (main-d'œuvre) | 36.115 | 1750.08 | 63204.139 |
| mo059 | h | Ouvrier professionnel II/OP menuisier PVC et métal. (main-d'œuvre) | 36.115 | 1109.65 | 40075.010 |
| % | % | Frais de chantier des unités d'ouvrage | 2 % | 204153.401 | 4083.068 |
|  |  | Coûts directs |  |  | 208236.469 |

Déchets:
- démolition: ruo170202 Verre. (composant de déchet); quantité 29 kg; Code CED 17 02 02; Masse de l'élément 1 kg; Volume 0.001 m3
- démolition: ruo170203 Plastique. (composant de déchet); quantité 290 kg; Code CED 17 02 03; Masse de l'élément 1 kg; Volume 0.001667 m3
- démolition: ruo170402 Aluminium. (composant de déchet); quantité 145 kg; Code CED 17 04 02; Masse de l'élément 1 kg; Volume 0.000667 m3
- démolition: ruo170405 Fer et acier. (composant de déchet); quantité 4930 kg; Code CED 17 04 05; Masse de l'élément 1 kg; Volume 0.000476 m3
- démolition: ruo170411 Câbles distincts de ceux spécifiés dans le code 17 04 10. (composant de déchet); quantité 17.4 kg; Code CED 17 04 11; Masse de l'élément 1 kg; Volume 0.000667 m3
- démolition: ruo170904 Déchets mélangés de construction et de démolition distincts de ceux spécifiés dans les codes 17 09 01, 17 09 02 et 17 09 03. (composant de déchet); quantité 388.6 kg; Code CED 17 09 04; Masse de l'élément 1 kg; Volume 0.000667 m3
