# Contrôleur de débit pour récupération de chaleur

- Propriété du fichier: CYPE Ingenieros S.A.
- Format: FIEBDC-3/2016
- Logiciel: Générateur de prix de la construction. CYPE Ingenieros, S.A.
- Date: 04/04/2024
- Zone géographique: Cameroun
- Devise: XAF
- Coûts indirects: 3 %
- Frais généraux: 13 %
- Bénéfice: 6 %
- TVA: 19.25 %

## T Équipements techniques

### TV Climatisation et ventilation

#### TVI Système Mitsubishi Heavy Industries à débit de réfrigérant variable

**TVI160** U Contrôleur de débit pour récupération de chaleur.
Contrôleur de débit de ligne frigorifique, de 1 sortie pour gaz R-410A, système air-air multisplit avec débit variable de réfrigérant et récupération de chaleur, pour un maximum de 8 unités intérieures fonctionnement sur le même mode, modèle PFD1804-E "MITSUBISHI HEAVY INDUSTRIES", avec une capacité maximum d'unités intérieures connectées en aval inférieure à 18 kW, alimentation monophasée (230V/50Hz) depuis l'unité intérieure ou depuis un circuit d'alimentation indépendant, avec un câble à 3 fils et boîte de relais pour communication avec l'unité intérieure. Comprend les éléments pour la suspension au plafond.
Critère d'évaluation économique: Le prix ne comprend ni la canalisation ni le câblage électrique d'alimentation.
Inclut: Implantation. Mise en place et fixation. Connexion aux lignes frigorifiques. Connexion au réseau électrique. Connexion au réseau de tout à l'égout.
Critère pour le métré: Nombre d'unités prévues, selon documentation graphique du Projet.
Critère pour le mémoire: On mesurera le nombre d'unités réellement exécutées selon les spécifications du Projet.

| Code | U | Désignation | Quantité | Prix | Montant |
|---|---|---|---|---|---|
| mt42mhi550f | U | Contrôleur de débit de ligne frigorifique, de 1 sortie pour gaz R-410A, système air-air multisplit avec débit variable de réfrigérant et récupération de chaleur, pour un maximum de 8 unités intérieures fonctionnement sur le même mode, modèle PFD1804-E "MITSUBISHI HEAVY INDUSTRIES", avec une capacité maximum d'unités intérieures connectées en aval inférieure à 18 kW, alimentation monophasée (230V/50Hz) depuis l'unité intérieure ou depuis un circuit d'alimentation indépendant, avec un câble à 3 fils et boîte de relais pour communication avec l'unité intérieure. (matériau) | 1 | 1263525.36 | 1263525.360 |
| mt42www090 | U | Kit de support pour la suspension du plafond, constitué de quatre tiges filetées en acier galvanisé, avec leurs chevilles, écrous et rondelles correspondants. (matériau) | 1 | 18731.51 | 18731.510 |
| mo005 | h | Compagnon professionnel III/CP2 installateur de climatisation. (main-d'œuvre) | 0.611 | 1775.06 | 1084.562 |
| mo104 | h | Ouvrier professionnel II/OP installateur de climatisation. (main-d'œuvre) | 0.611 | 1105.43 | 675.418 |
| % | % | Frais de chantier des unités d'ouvrage | 2 % | 1284016.850 | 25680.337 |
|  |  | Coûts directs |  |  | 1309697.187 |

## Ressources

**mt42mhi550f** U Contrôleur de débit de ligne frigorifique
Données techniques: Coût énergétique 619.362 MJ; Émission de CO2 32.527 kg
Déchets:
- emballage: re150101 Emballages en papier et en carton. (composant de déchet); quantité 2.214 kg; Code CED 15 01 01; Masse de l'élément 1 kg; Volume 0.001333 m3
- emballage: re170201 Bois. (composant de déchet); quantité 0.611 kg; Code CED 17 02 01; Masse de l'élément 1 kg; Volume 0.000909 m3
