# Transport, mise en oeuvre et retrait d'un équipement complet pour l'exécution de micropieux dans les travaux de reprise en sous-oeuvre de fondation, à une distance d'entre 100 et 200 km

- Propriété du fichier: CYPE INGENIEROS, S.A.
- Format: FIEBDC-3/2002
- Zone géographique: Cameroun
- Coûts indirects: 3.00 %
- Frais généraux: 13.00 %
- Bénéfice: 6.00 %
- TVA: 19.25 %

## G Structure et gros oeuvre

### GA Transformations et réparations

#### GAO Reprises en sous-oeuvre

**GAO080** U Transport, mise en oeuvre et retrait d'un équipement complet pour l'exécution de micropieux dans les travaux de reprise en sous-oeuvre de fondation, à une distance d'entre 100 et 200 km.
Déplacement, montage, démontage et enlèvement du chantier d'un équipement complet pour l'exécution de micropieux dans les travaux de reprise en sous-oeuvre de fondation, à une distance d'entre 100 et 200 km. Comprend le déplacement du personnel spécialisé et le transport de matériaux.
Inclut: Transport au chantier. Montage de l'équipement. Démontage de l'équipement. Retrait de l'équipement>.
Critère de métré de projet: Nombre d'unités prévues, selon documentation graphique du Projet.
Critère de mesure de l'ouvrage: On mesurera le nombre d'unités réellement exécutées selon les spécifications du Projet.

| Code | U | Désignation | Quantité | Prix | Montant |
|---|---|---|---|---|---|
| mq03pva050f | U | Transport, mise en service et retrait d'équipement complet pour exécution de micropieux, dans les travaux de reprise en sous-oeuvre de fondation, à une distance d'entre 100 et 200 km. (matériel) | 1.147 | 3016.04 | 3459.40 |
| % | % | Coûts directs complémentaires | 2 % | 3459.40 | 69.19 |
|  |  | Coûts directs |  |  | 3528.59 |
