# Regard de visite

- Propriété du fichier: CYPE INGENIEROS, S.A.
- Format: FIEBDC-3/2002
- Zone géographique: Cameroun
- Coûts indirects: 3.00 %
- Frais généraux: 13.00 %
- Bénéfice: 6.00 %
- TVA: 19.25 %

## A VRD et aménagements extérieurs

### AA Assainissement

#### AAV Regards de visite

**AAV020** U Regard de visite, de 1,00 m de diamètre intérieur et de 3,1 m de hauteur utile intérieure, d'éléments préfabriqués en béton massif, sur une dalle de 25 cm d'épaisseur en béton armé BCN: CPJ-CEM II/A 32,5 ES - TP - B 30 - 15/25 - E: 5b - BA - P 18-305 légèrement renforcée avec un treillis électrosoudé, avec fermeture de couvercle circulaire et cadre en fonte classe C-250 selon NF EN 124, installé dans près des bords de trottoirs ou des zones de caniveaux des rues.
Réalisation d'un regard de visite d'éléments préfabriqués en béton massif, de 1,00 m de diamètre intérieur et de 3,1 m de hauteur utile intérieure, constitué de: dallage de 25 cm d'épaisseur en béton armé BCN: CPJ-CEM II/A 32,5 ES - TP - B 30 - 15/25 - E: 5b - BA - P 18-305 légèrement renforcé avec un treillis électrosoudé 150x300 mm et Ø 8,0-7,0 mm en acier FE E 500; base préfabriquée en béton massif, de 125x125x100 cm, avec deux orifices de 40 cm de diamètre pour connexion de collecteurs, pour puits de 100 cm de diamètre intérieur, assemblage rigide emboîté avec joint en caoutchouc, selon NF EN 1917, résistance à la compression supérieure à 250 kg/cm²; anneau préfabriqué en béton massif, pour puits, assemblage rigide emboîté avec joint en caoutchouc, selon NF EN 1917, de 100 cm de diamètre intérieur et 100 cm de hauteur, résistance à la compression supérieure à 250 kg/cm²; anneau préfabriqué en béton massif, pour puits, assemblage rigide emboîté avec joint en caoutchouc, selon NF EN 1917, de 100 cm de diamètre intérieur et 50 cm de hauteur, résistance à la compression supérieure à 250 kg/cm² et finalement comme arrêt supérieur un cône asymétrique pour margelle de puits, préfabriqué en béton massif, assemblage rigide emboîté avec joint en caoutchouc, selon NF EN 1917, de 100 à 60 cm de diamètre intérieur et 60 cm de hauteur, résistance à la compression supérieure à 250 kg/cm², avec fermeture de couvercle circulaire et cadre en fonte classe C-250 selon NF EN 124, installé dans près des bords de trottoirs ou des zones de caniveaux des rues. Comprend la préparation du fond de l'excavation, la réalisation d'une cunette dans le fond du regard avec béton massif BCN: CPJ-CEM II/A 32,5 ES - TP - B 35 - 15/25 - E: 5b - NA - P 18-305, le raccord et le jointoiement de la rencontre des collecteurs avec le regard et le scellage des joints avec du mortier, la mise en place des échelons, l'anneau supérieur, la mise en place du cadre, l'ajustement entre le couvercle et le cadre et l'arase du couvercle avec le revêtement. Totalement monté, connecté et testé. Ne comprend pas l'excavation ni le remblai sur l'arrière.
Inclut: Implantation et tracé du puits en plan et en élévation. Suppression des terres lâches du fond de l'excavation. Mise en place du treillis soudé. Coulage et compactage du béton pour la réalisation du dallage. Montage des pièces prémoulées. Réalisation de la cunette dans le fond du regard de visite. Raccord et jointoiement des collecteurs au puits. Scellage des joints. Mise en place des pattes. Mise en place d'un cadre, d'un tampon et d'accessoires.
Critère de métré de projet: Nombre d'unités prévues, selon documentation graphique du Projet.
Critère de mesure de l'ouvrage: On mesurera le nombre d'unités réellement exécutées selon les spécifications du Projet.

| Code | U | Désignation | Quantité | Prix | Montant |
|---|---|---|---|---|---|
| mt10haf040tjhi | m³ | Béton prêt à l'emploi BCN: CPJ-CEM II/A 32,5 ES - TP - B 30 - 15/25 - E: 5b - BA - P 18-305. (matériau) | 0.675 | 124.48 | 84.02 |
| mt07ame100ggh | m² | Treillis soudé 150x300 mm, fils porteurs de 8 mm de diamètre et fils de répartition de 7 mm de diamètre, en acier Fe E 500. (matériau) | 2.250 | 3.96 | 8.91 |
| mt10hmf040tjnf | m³ | Béton non armé prêt à l'emploi BCN: CPJ-CEM II/A 32,5 ES - TP - B 35 - 15/25 - E: 5b - NA - P 18-305. (matériau) | 0.173 | 132.67 | 22.95 |
| mt46phm005b | U | Base préfabriquée en béton massif, de 125x125x100 cm, avec deux orifices de 40 cm de diamètre pour connexion de collecteurs, pour puits de 100 cm de diamètre intérieur, assemblage rigide emboîté avec joint en caoutchouc, selon NF EN 1917, résistance à la compression supérieure à 250 kg/cm². (matériau) | 1.000 | 215.58 | 215.58 |
| mt46phm011b | U | Anneau préfabriqué en béton massif, pour puits, assemblage rigide emboîté avec joint en caoutchouc, selon NF EN 1917, de 100 cm de diamètre intérieur et 100 cm de hauteur, résistance à la compression supérieure à 250 kg/cm². (matériau) | 1.000 | 69.35 | 69.35 |
| mt46phm010b | U | Anneau préfabriqué en béton massif, pour puits, assemblage rigide emboîté avec joint en caoutchouc, selon NF EN 1917, de 100 cm de diamètre intérieur et 50 cm de hauteur, résistance à la compression supérieure à 250 kg/cm². (matériau) | 1.000 | 48.77 | 48.77 |
| mt46phm020b | U | Cône asymétrique pour margelle de puits, préfabriqué en béton massif, assemblage rigide emboîté avec joint en caoutchouc, selon NF EN 1917, de 100 à 60 cm de diamètre intérieur et 60 cm de hauteur, résistance à la compression supérieure à 250 kg/cm². (matériau) | 1.000 | 68.89 | 68.89 |
| mt46tpr010g | U | Couvercle circulaire et cadre en fonte ductile de 660 mm de diamètre extérieur et 40 mm de hauteur, passage libre de 550 mm, pour puits, classe C-250 selon NF EN 124. Couvercle revêtu d'une peinture bitumineuse et cadre sans fermeture ni joint. (matériau) | 1.000 | 66.52 | 66.52 |
| mt46phm050 | U | Échelon en polypropylène préformé en U, pour puits, de 330x160 mm, section transversale de D=25 mm, selon NF EN 1917. (matériau) | 9.000 | 5.73 | 51.57 |
| mq04cag010a | h | Camion grue de jusqu'à 6 t. (matériel) | 0.604 | 32.48 | 19.62 |
| au00auh020 |  | Rigole pour le coulage du béton. | 1.000 | 0.00 | 0.00 |
| au00auh040 |  | Vibreur de béton, électrique. | 1.000 | 0.00 | 0.00 |
| mo041 | h | Compagnon professionnel III/CP2 VRD espaces publics. (main-d'œuvre) | 4.507 | 1.71 | 7.71 |
| mo087 | h | Ouvrier professionnel II/OP VRD espaces publics. (main-d'œuvre) | 2.253 | 1.08 | 2.43 |
| % | % | Coûts directs complémentaires | 2 % | 666.32 | 13.33 |
|  |  | Coûts directs |  |  | 679.65 |
