# Revêtement de dalles de pièces régulières de granit Blanc Berrocal

- Propriété du fichier: CYPE INGENIEROS, S.A.
- Format: FIEBDC-3/2002
- Zone géographique: Cameroun
- Coûts indirects: 3.00 %
- Frais généraux: 13.00 %
- Bénéfice: 6.00 %
- TVA: 19.25 %

## A VRD et aménagements extérieurs

### AS Revêtement de sols extérieurs

#### ASL Pavés et dalles

**ASL110** m² Revêtement de dalles de pièces régulières de granit Blanc Berrocal, de 60x40x8 cm, finition flammée de la surface visible, bords sciés, pour un usage extérieur dans zones piétonnes et rues résidentielles, placées sur lit de sable de de 0 à 5 mm de diamètre, de 3 cm d'épaisseur, et jointoyées avec lait de ciment 1/2 CEM II/B-P 32,5 R.
Fourniture et mise en place d'un revêtement pour usage extérieur dans zones piétonnes et rues résidentielles, de dalles de pièces régulières de granit Blanc Berrocal, de 60x40x8 cm, finition flammée de la surface visible, bords sciés, assises sur lit de sable de de 0 à 5 mm de diamètre, de 3 cm d'épaisseur par tassement, disposant de joints de largeur supérieure ou égale à 8 mm, les joints de dilatation et les le remplissage des joints avec lait de ciment 1/2 CEM II/B-P 32,5 R, colorée de la même tonalité que les pièces. Comprend les joints de dilatation et les joints structuraux, les découpes à réaliser pour les ajuster aux bords du confinement ou aux intrusions existant dans le revêtement, le nettoyage du revêtement et des joints.
Inclut: Implantation des guides et des niveaux. Étendu sur le lit de sable. Mise en place individuelle, à coup de maillet, des pièces. Réalisation des joints et des rencontres. Nettoyage du revêtement et des joints. Préparation du lait. Extension du lait liquide pour remplissage des joints. Nettoyage final à l'eau, sans supprimer le matériau de jointoiement.
Critère de métré de projet: Surface mesurée en projection horizontale, selon documentation graphique du Projet. Les découpes n'ont pas été pris en compte en tant que coefficient d'influence pour augmenter la mesure chaque fois qu'a été considéré, dans la décomposition, le pourcentage général de ruptures.
Critère de mesure de l'ouvrage: On mesurera, en projection horizontale, la surface réellement exécutée selon les spécifications du Projet.

| Code | U | Désignation | Quantité | Prix | Montant |
|---|---|---|---|---|---|
| mt01ara010 | m³ | Sable de 0 à 5 mm de diamètre. (matériau) | 0.030 | 10.72 | 0.32 |
| mt18bpn015laa | m² | Dalle de granit Blanc Berrocal, de 60x40x8 cm, finition flammée de la surface visible, bords sciés, selon NF EN 1341. (matériau) | 1.050 | 85.11 | 89.37 |
| mt09lec020a | m³ | Lait de ciment 1/2 CEM II/B-P 32,5 N. (matériau) | 0.001 | 120.22 | 0.12 |
| op00sie030 |  | Scie à disque de diamant, pour table de travail, à coupe humide. | 1.000 | 0.00 | 0.00 |
| mo041 | h | Compagnon professionnel III/CP2 VRD espaces publics. (main-d'œuvre) | 0.524 | 1.71 | 0.90 |
| mo087 | h | Ouvrier professionnel II/OP VRD espaces publics. (main-d'œuvre) | 0.774 | 1.08 | 0.84 |
| % | % | Coûts directs complémentaires | 2 % | 91.55 | 1.83 |
|  |  | Coûts directs |  |  | 93.38 |
