# Système de bardage ventilé

- Propriété du fichier: CYPE INGENIEROS, S.A.
- Format: FIEBDC-3/2002
- Zone géographique: Cameroun
- Coûts indirects: 3.00 %
- Frais généraux: 13.00 %
- Bénéfice: 6.00 %
- TVA: 19.25 %

## E Enveloppe et finition extérieure

### EB Bardages de parement

#### EBS Systèmes de bardages ventilés

**EBS050** m² Système de bardage ventilé, de 8 mm d'épaisseur, de plaque de résines thermodurcissables Meteon FR "TRESPA", de 500x2000x8 mm, finition White, texture satinée Satin, placée avec modulation vertical via le système TS150 de fixation visible avec vis sur une sous-structure de bois.
Réalisation d'un système de bardage ventilé de 8 mm d'épaisseur, avec DIT nº 473, de plaque Meteon FR "TRESPA", de 500x2000x8 mm, finition White, texture satinée Satin, Euroclasse B-s2 d0 de réaction au feu, à base de résines thermodurcissables qui ne contiennent pas d'urée-formaldéhyde, renforcée homogènement avec des fibres de bois certifié FSC ou PEFC et surface de couleur EBC (Electron Beam Curing), non mélaminique et avec des propiétés anti-graffitis durant toute sa vie utile, avec résistance aux rayons ultraviolets selon NF EN 438-2 et Essai Florida non inférieure à 4-5 en contrastant avec l'échelle de gris de NF EN 20105-A02, placée avec modulation vertical via le système TS150 de fixation visible avec vis sur une sous-structure de bois, comprend liteaux en bois traité placés horizontalement et de largeur égale à l'épaisseur de l'isolant, liteaux en bois traité comme montants de 38x45 mm et 38x75 mm en joint de plaque et vis autoformeuses d'acier inoxydable thermolaqué, la réalisation des linteaux, les rejets d'eau, les jambages et les mouchettes, les joints, la réalisation des rencontres et les pièces spéciales.
Inclut: Préparation des éléments de fixation préalablement incorporés à l'ouvrage. Implantation des axes verticaux et horizontaux des joints. Réalisation de tous les travaux nécessaires pour la résolution des ouvertures. Alignement, aplomb et nivellement du revêtement en résine thermodurcissable. Fixation définitive des pièces à la sous-structure support. Nettoyage final du parement.
Critère de métré de projet: Surface mesurée selon documentation graphique du Projet, sans dupliquer les coins ni les rencontres, en déduisant toutes les ouvertures.
Critère de mesure de l'ouvrage: On mesurera la surface réellement exécutée selon les spécifications du Projet, sans dupliquer les coins ni les rencontres, en déduisant toutes les ouvertures.

| Code | U | Désignation | Quantité | Prix | Montant |
|---|---|---|---|---|---|
| mt12prt010aaaa1 | m² | Plaque Meteon FR "TRESPA", de 500x2000x8 mm, finition White, texture satinée Satin, Euroclasse B-s2 d0 de réaction au feu, à base de résines thermodurcissables qui ne contiennent pas d'urée-formaldéhyde, renforcée homogènement avec des fibres de bois certifié FSC ou PEFC et surface de couleur EBC (Electron Beam Curing), non mélaminique et avec des propiétés anti-graffitis durant toute sa vie utile, avec résistance aux rayons ultraviolets selon NF EN 438-2 et Essai Florida non inférieure à 4-5 en contrastant avec l'échelle de gris de NF EN 20105-A02, placée avec modulation vertical via le système TS150 de fixation visible avec vis sur une sous-structure de bois, comprend liteaux en bois traité placés horizontalement et de largeur égale à l'épaisseur de l'isolant, liteaux en bois traité comme montants de 38x45 mm et 38x75 mm en joint de plaque et vis autoformeuses d'acier inoxydable thermolaqué. (matériau) | 1.050 | 144.41 | 151.63 |
| op00ato010 |  | Tournevis. | 1.000 | 0.00 | 0.00 |
| mo051 | h | Compagnon professionnel III/CP2 poseur de systèmes de façades préfabriqués. (main-d'œuvre) | 0.937 | 1.39 | 1.30 |
| mo097 | h | Ouvrier professionnel II/OP poseur de systèmes de façades préfabriqués. (main-d'œuvre) | 0.937 | 0.81 | 0.76 |
| % | % | Coûts directs complémentaires | 3 % | 153.69 | 4.61 |
|  |  | Coûts directs |  |  | 158.30 |
