# Démontage avec récupération du matériau d'un store de moins de 3 m² de surface situé en façade et fixé au parement par vissage, avec des moyens manuels

- Propriété du fichier: CYPE INGENIEROS, S.A.
- Format: FIEBDC-3/2002
- Zone géographique: Cameroun
- Coûts indirects: 3.00 %
- Frais généraux: 13.00 %
- Bénéfice: 6.00 %
- TVA: 19.25 %

## E Enveloppe et finition extérieure

### EM Menuiseries extérieures

#### EMD Démolition

**EMD070** U Démontage avec récupération du matériau d'un store de moins de 3 m² de surface situé en façade et fixé au parement par vissage, avec des moyens manuels.
Démontage d'un store de moins de 3 m² de surface, des ferrures et des éléments de fixation, situé en façade et fixé au parement par vissage, avec moyens manuels et récupération du matériau pour sa localisation postérieure à un autre emplacement, l'ordre d'exécution du processus étant inverse à celui de son installation, sans détériorer les éléments constructifs auxquels il est fixé. Comprend le nettoyage, l'entassement, le retrait et la charge manuelle du matériau démonté et des restes d'ouvrage produits pendant les travaux, dans le camion ou la benne.
Inclut: Démontage des éléments. Stockage des matériaux à réutiliser. Retrait et entassement des décombres. Nettoyage des restes d'ouvrage. Charge du matériau démonté et des restes d'ouvrage dans le camion ou la benne.
Critère de métré de projet: Nombre d'unités prévues, selon documentation graphique du Projet.
Critère de mesure de l'ouvrage: On mesurera le nombre d'unités réellement démontées selon les spécifications du Projet.

| Code | U | Désignation | Quantité | Prix | Montant |
|---|---|---|---|---|---|
| mo017 | h | Compagnon professionnel III/CP2 menuisier PVC et métal. (main-d'œuvre) | 1.157 | 1.37 | 1.59 |
| mo057 | h | Ouvrier professionnel II/OP menuisier PVC et métal. (main-d'œuvre) | 1.157 | 0.81 | 0.94 |
| % | % | Coûts directs complémentaires | 2 % | 2.53 | 0.05 |
|  |  | Coûts directs |  |  | 2.58 |
