# Mur en maçonnerie de bloc préfabriqué en béton blanc en croisillons décoratifs, de 25x25x8 cm, avec arrêt et main courante, de 10 cm de largeur

- Propriété du fichier: CYPE INGENIEROS, S.A.
- Format: FIEBDC-3/2002
- Zone géographique: Cameroun
- Coûts indirects: 3.00 %
- Frais généraux: 13.00 %
- Bénéfice: 6.00 %
- TVA: 19.25 %

## E Enveloppe et finition extérieure

### EM Menuiseries extérieures

#### EMS Protections solaires

**EMS030** m² Mur en maçonnerie de bloc préfabriqué en béton blanc en croisillons décoratifs, de 25x25x8 cm, avec arrêt et main courante, de 10 cm de largeur.
Réalisation d'un mur de façade réalisé avec bloc préfabriqué en béton blanc en croisillons décoratifs, de 25x25x8 cm, avec des pièces complémentaires d'arrêt et main courante, de 10 cm de largeur, placé avec un mortier bâtard de chaux et de ciment blanc BL-II/A-L 42,5 R, M-5.
Inclut: Implantation des parois extérieures à réaliser. Mise en place et mise d'aplomb de regards de référence. Pose des fils entre les mires. Mise en place des plombs fixes dans les arêtes. Mise en place des pièces. Repassage des joints et nettoyage du parement.
Critère de métré de projet: Surface mesurée selon documentation graphique du Projet, en déduisant les ouvertures de surface supérieure à 3 m².
Critère de mesure de l'ouvrage: On mesurera la surface réellement exécutée selon les spécifications du Projet, en déduisant les ouvertures de surface supérieure à 3 m².

| Code | U | Désignation | Quantité | Prix | Montant |
|---|---|---|---|---|---|
| mt09mor030b | m³ | Mortier bâtard de chaux et de ciment blanc BL-II/A-L 42,5 R, type M-5, confectionné sur chantier avec 250 kg/m³ de ciment et une proportion en volume 1:1:7. (matériau) | 0.008 | 162.10 | 1.30 |
| mt20ceh010b | U | Bloc préfabriqué en béton blanc en croisillons décoratifs, de 25x25x8 cm. (matériau) | 18.000 | 2.74 | 49.32 |
| mt20ceh011b | m | Arrêt et main courante, de 10 cm de largeur, pour mur de bloc préfabriqué en béton blanc en croisillons décoratifs. (matériau) | 0.020 | 6.09 | 0.12 |
| mo019 | h | Compagnon professionnel III/CP2 VRD espaces privés. (main-d'œuvre) | 0.635 | 1.34 | 0.85 |
| mo111 | h | Ouvrier d'exécution I/OE1 VRD espaces privés. (main-d'œuvre) | 0.635 | 0.78 | 0.50 |
| % | % | Coûts directs complémentaires | 2 % | 52.09 | 1.04 |
|  |  | Coûts directs |  |  | 53.13 |
