# Faux plafond continu adossé

- Propriété du fichier: CYPE INGENIEROS, S.A.
- Format: FIEBDC-3/2002
- Zone géographique: Cameroun
- Coûts indirects: 3.00 %
- Frais généraux: 13.00 %
- Bénéfice: 6.00 %
- TVA: 19.25 %

## F Aménagements et finitions

### FL Revêtements de plafonds

#### FLN Plafonds suspendus non démontables

**FLN050** m² Faux plafond continu adossé, situé à une hauteur inférieure à 4 m, lisse avec une structure métallique (12,5+27+27), formé d'une plaque de plâtre H / NF EN 520 - 1200 / longueur / 12,5 / bord affiné, avec âme en plâtre hydrofugé, pour zones humides.
Fourniture et montage d'un faux plafond continu adossé, situé à une hauteur inférieure à 4 m, lisse (12,5+27+27), constitué d'une plaque de plâtre H / NF EN 520 - 1200 / longueur / 12,5 / bord affiné, avec âme en plâtre hydrofugé, pour zones humides boulonnée à une structure métallique en acier galvanisé de guides primaires 60/27 mm séparées de 1000 mm d'axe à axe et adossés au plancher ou à l'élément porteur avec des ancrages directs tous les 900 mm, y compris les fixations, la visserie, la résolution du périmètres et des points particuliers, pâte à joints, bande de joints et les accessoires de montage. Totalement terminé et prêt à être imprimé et revêtu.
Inclut: Implantation des axes de la structure métallique. Nivellement et fixation du profilé en U sur le périmètre et mise en place de la bande acoustique de dilatation. Signalisation des points d'ancrage au plancher ou à l'élément support. Nivellement des profilés primaires. Vissage et mise en place des plaques. Traitement des joints.
Critère de métré de projet: Surface mesurée entre les parements, selon documentation graphique du Projet, sans déduire les ouvertures pour les installations.
Critère de mesure de l'ouvrage: On mesurera la surface réellement exécutée selon les spécifications du Projet, sans déduire les ouvertures de surface inférieure à 1 m².

| Code | U | Désignation | Quantité | Prix | Montant |
|---|---|---|---|---|---|
| mt12psg160a | m | Profilé en acier galvanisé, en U, de 30 mm. (matériau) | 0.400 | 1.57 | 0.63 |
| mt12psg220 | U | Fixation composée d'une cheville et d'une vis 5x27. (matériau) | 2.000 | 0.08 | 0.16 |
| mt12psg055a | m | Ancrage direct pour pièce d'ossature 60/27. (matériau) | 1.200 | 0.86 | 1.03 |
| mt12psg050c | m | Support 60/27 en tôle d'acier galvanisé, de largeur 60 mm, selon NF DTU 25.41 P1-2 et NF EN 14195. (matériau) | 3.200 | 1.79 | 5.73 |
| mt12psg215b | U | Connecteur pour pièce d'ossature 60/27. (matériau) | 0.600 | 1.14 | 0.68 |
| mt12psg010p | m² | Plaque de plâtre H / NF EN 520 - 1200 / longueur / 12,5 / bord affiné, avec âme en plâtre hydrofugé, pour zones humides. (matériau) | 1.030 | 8.76 | 9.02 |
| mt12psg081b | U | Vis autoforeuse 3,5x25 mm. (matériau) | 17.000 | 0.01 | 0.17 |
| mt12psg041b | m | Bande acoustique de dilatation de 50 mm de largeur. (matériau) | 0.400 | 0.32 | 0.13 |
| mt12psg030a | kg | Pâte pour joints, selon NF EN 13963. (matériau) | 0.300 | 1.57 | 0.47 |
| mt12psg030a | kg | Pâte pour joints, selon NF EN 13963. | 0.400 | 1.57 | 0.63 |
| mt12psg040a | m | Bande de joints. (matériau) | 0.450 | 0.04 | 0.02 |
| op00fre010 |  | Fraiseuse. | 1.000 | 0.00 | 0.00 |
| op00ato010 |  | Tournevis. | 1.000 | 0.00 | 0.00 |
| mo015 | h | Compagnon professionnel III/CP2 monteur de faux plafonds en plaques de plâtre. (main-d'œuvre) | 0.296 | 1.76 | 0.52 |
| mo082 | h | Ouvrier professionnel II/OP monteur de faux plafonds en plaques de plâtre. (main-d'œuvre) | 0.109 | 1.08 | 0.12 |
| % | % | Coûts directs complémentaires | 2 % | 19.31 | 0.39 |
|  |  | Coûts directs |  |  | 19.70 |
