# Suppression d'un enduit de mortier de chaux et ciment

- Propriété du fichier: CYPE INGENIEROS, S.A.
- Format: FIEBDC-3/2002
- Zone géographique: Cameroun
- Devise: XAF
- Coûts indirects: 3.00 %
- Frais généraux: 13.00 %
- Bénéfice: 6.00 %
- TVA: 19.25 %

## F Aménagements et finitions

### FN Enduits traditionnels et stucs

#### FND Démolition

**FND010** m² Suppression d'un enduit de mortier de chaux et ciment, appliqué sur voûte d'escalier de jusqu'à 3 m de hauteur, avec moyens manuels, sans détériorer la surface support, qui restera à découvert et prête à recevoir un futur revêtement, et chargement manuel dans le camion ou la benne.
Suppression d'un enduit de mortier de chaux et ciment, appliqué sur voûte d'escalier de jusqu'à 3 m de hauteur, avec moyens manuels, sans détériorer la surface support, qui restera à découvert et prête à recevoir un futur revêtement, et chargement manuel dans le camion ou la benne.
Inclut: Suppression du revêtement. Retrait et stockage des décombres. Nettoyage des restes d'ouvrage. Chargement manuel des décombres dans le camion ou la benne.
Critère de métré de projet: Surface mesurée selon documentation graphique du Projet.
Critère de mesure de l'ouvrage: On mesurera la surface réellement démolie selon les spécifications du Projet.

| Code | U | Désignation | Quantité | Prix | Montant |
|---|---|---|---|---|---|
| mo113 | h | Ouvrier d'exécution I/OE1 construction. (main-d'œuvre) | 0.827 | 640.45 | 529.65 |
| % | % | Frais de chantier des unités d'ouvrage | 2 % | 529.65 | 10.59 |
|  |  | Coûts directs |  |  | 540.24 |
