# Démontage avec récupération du matériau d'un plancher technique accessible constitué de dalles appuyées sur des supports réglables, avec moyens manuels

- Propriété du fichier: CYPE INGENIEROS, S.A.
- Format: FIEBDC-3/2002
- Zone géographique: Cameroun
- Coûts indirects: 3.00 %
- Frais généraux: 13.00 %
- Bénéfice: 6.00 %
- TVA: 19.25 %

## F Aménagements et finitions

### FS Revêtements de sols

#### FSD Démolition

**FSD130** m² Démontage avec récupération du matériau d'un plancher technique accessible constitué de dalles appuyées sur des supports réglables, avec moyens manuels.
Démontage d'un plancher technique accessible constitué de dalles appuyées sur des supports réglables, avec des moyens manuels et récupération du matériau pour sa localisation postérieure à un autre emplacement. Comprend le démontage des piédestaux, des profilés de l'ossature et des accessoires, le nettoyage, l'entassement, le retrait et la charge manuelle du matériau démonté et des restes d'ouvrage produits pendant les travaux, dans le camion ou la benne.
Inclut: Démontage des éléments. Stockage des matériaux à réutiliser. Retrait et entassement des décombres. Nettoyage des restes d'ouvrage. Charge du matériau démonté et des restes d'ouvrage dans le camion ou la benne.
Critère de métré de projet: Surface mesurée selon documentation graphique du Projet.
Critère de mesure de l'ouvrage: On mesurera la surface réellement démolie selon les spécifications du Projet.

| Code | U | Désignation | Quantité | Prix | Montant |
|---|---|---|---|---|---|
| mo011 | h | Compagnon professionnel III/CP2 monteur. (main-d'œuvre) | 0.254 | 1.76 | 0.45 |
| mo080 | h | Ouvrier professionnel II/OP monteur. (main-d'œuvre) | 0.254 | 1.08 | 0.27 |
| % | % | Coûts directs complémentaires | 2 % | 0.72 | 0.01 |
|  |  | Coûts directs |  |  | 0.73 |
