# Platelage de base de revêtement

- Propriété du fichier: CYPE INGENIEROS, S.A.
- Format: FIEBDC-3/2002
- Zone géographique: Cameroun
- Devise: XAF
- Coûts indirects: 3.00 %
- Frais généraux: 13.00 %
- Bénéfice: 6.00 %
- TVA: 19.25 %

## G Structure et gros oeuvre

### GP Planchers

#### GPO Bois

**GPO050** m² Platelage de base de revêtement, de panneau structural OSB de lamelles minces, longues et orientées, pour utilisation en milieu humide, classe OSB/3, collés entre eux avec un adhésif sans urée-formaldéhyde, à bords soignés, de 12 mm d'épaisseur, densité 610 kg/m³, fixé avec clous, en acier galvanisé à haute adhérence.
Platelage de base de revêtement, de panneau structural OSB de lamelles minces, longues et orientées, pour utilisation en milieu humide, classe OSB/3, collés entre eux avec un adhésif sans urée-formaldéhyde, à bords soignés, de 12 mm d'épaisseur, densité 610 kg/m³, fixé avec clous, en acier galvanisé à haute adhérence.
Inclut: Implantation des pièces. Fixation des panneaux au support de base.
Critère de métré de projet: Surface mesurée selon documentation graphique du Projet.
Critère de mesure de l'ouvrage: On mesurera la surface réellement exécutée selon les spécifications du Projet.

| Code | U | Désignation | Quantité | Prix | Montant |
|---|---|---|---|---|---|
| mt07tdm040a | m² | Panneau structural OSB de lamelles minces, longues et orientées, pour utilisation en milieu humide, classe OSB/3, collés entre eux avec un adhésif sans urée-formaldéhyde, à bords soignés, de 12 mm d'épaisseur, densité 610 kg/m³, Euroclasse D-s2, d0 de réaction au feu, selon NF EN 300. (matériau) | 1.050 | 5854.54 | 6147.27 |
| mt07emr111d | U | Clou, de 4 mm de diamètre et 75 mm de longueur, en acier galvanisé à haute adhérence. (matériau) | 9.000 | 57.93 | 521.37 |
| op00cla010 |  | Cloueuse pneumatique. | 1.000 | 0.00 | 0.00 |
| op00cep010 |  | Varlope. | 1.000 | 0.00 | 0.00 |
| op00cor050 |  | Coupeuse manuelle de bois, à disque. | 1.000 | 0.00 | 0.00 |
| mo048 | h | Compagnon professionnel III/CP2 charpentier bois. (main-d'œuvre) | 0.183 | 1092.71 | 199.97 |
| mo095 | h | Ouvrier professionnel II/OP charpentier bois. (main-d'œuvre) | 0.183 | 696.45 | 127.45 |
| % | % | Frais de chantier des unités d'ouvrage | 2 % | 6996.06 | 139.92 |
|  |  | Coûts directs |  |  | 7135.98 |
