# Platelage de base de revêtement

- Propriété du fichier: CYPE INGENIEROS, S.A.
- Format: FIEBDC-3/2002
- Zone géographique: Cameroun
- Devise: XAF
- Coûts indirects: 3.00 %
- Frais généraux: 13.00 %
- Bénéfice: 6.00 %
- TVA: 19.25 %

## G Structure et gros oeuvre

### GP Planchers

#### GPO Bois

**GPO050** m² Platelage de base de revêtement, de panneau structural en bois pour un usage en milieu humide, de 2040x800 mm et 16 mm d'épaisseur, à rainure et languette sur ses quatre côtés, avec adhésif avec classe de sollicitation D4 dans les joints, fixé avec vis à tête chanfreinée, d'acier au carbone.
Platelage de base de revêtement, de panneau structural en bois pour un usage en milieu humide, de 2040x800 mm et 16 mm d'épaisseur, à rainure et languette sur ses quatre côtés, avec adhésif avec classe de sollicitation D4 dans les joints, fixé avec vis à tête chanfreinée, d'acier au carbone.
Inclut: Implantation des pièces. Collage des panneaux. Fixation des panneaux au support de base.
Critère de métré de projet: Surface mesurée selon documentation graphique du Projet.
Critère de mesure de l'ouvrage: On mesurera la surface réellement exécutée selon les spécifications du Projet.

| Code | U | Désignation | Quantité | Prix | Montant |
|---|---|---|---|---|---|
| mt08eff040bb | m² | Panneau structural en bois pour un usage en milieu humide, de 2040x800 mm et 16 mm d'épaisseur, à rainure et languette sur ses quatre côtés, selon NF EN 312. (matériau) | 1.050 | 5335.19 | 5601.95 |
| mt07emr118ea | U | Vis à tête chanfreinée, de 4,5 mm de diamètre et 50 mm de longueur, d'acier galvanisé, pour les classes de service 1, 2 et 3 selon NF EN 1995-1-1. (matériau) | 9.000 | 177.29 | 1595.61 |
| mt18mva180a | kg | Adhésif à deux composants, avec classe de sollicitation D4 selon NF EN 204, à base de polyacétate de vinyle en dispersion aqueuse et durcisseur à base de chlorure d'aluminium. (matériau) | 0.066 | 8165.75 | 538.94 |
| op00cep010 |  | Varlope. | 1.000 | 0.00 | 0.00 |
| op00cor050 |  | Coupeuse manuelle de bois, à disque. | 1.000 | 0.00 | 0.00 |
| mo048 | h | Compagnon professionnel III/CP2 charpentier bois. (main-d'œuvre) | 0.230 | 1092.71 | 251.32 |
| mo095 | h | Ouvrier professionnel II/OP charpentier bois. (main-d'œuvre) | 0.230 | 696.45 | 160.18 |
| % | % | Frais de chantier des unités d'ouvrage | 2 % | 8148.00 | 162.96 |
|  |  | Coûts directs |  |  | 8310.96 |
