# Rideau de palplanches métalliques emboîtées

- Propriété du fichier: CYPE INGENIEROS, S.A.
- Format: FIEBDC-3/2002
- Zone géographique: Cameroun
- Devise: XAF
- Coûts indirects: 3.00 %
- Frais généraux: 13.00 %
- Bénéfice: 6.00 %
- TVA: 19.25 %

## G Structure et gros oeuvre

### GS Structures enterrées et semi-enterrées

#### GSX Rideaux de palplanches

**GSX020** m² Rideau de palplanches métalliques emboîtées, enfoncées dans le terrain de manière provisoire, jusqu'à atteindre un maximum de 5 m de profondeur dans un terrain de graves, formé de profilés métalliques en acier laminé, de forme nervurée de 800 mm de largeur de profil, 8 mm d'épaisseur et module de résistance de 1060 cm³/m de paroi.
Rideau de palplanches métalliques emboîtées, enfoncées dans le terrain de manière provisoire, jusqu'à atteindre un maximum de 5 m de profondeur dans un terrain de graves, formé de profilés métalliques en acier laminé, de forme nervurée de 800 mm de largeur de profil, 8 mm d'épaisseur et module de résistance de 1060 cm³/m de paroi.
Inclut: Disposition des guides. Battage des palplanches. Extraction des palplanches.
Critère de métré de projet: Surface mesurée selon documentation graphique du Projet.
Critère de mesure de l'ouvrage: On mesurera la surface réellement exécutée selon les spécifications du Projet.

| Code | U | Désignation | Quantité | Prix | Montant |
|---|---|---|---|---|---|
| mt07tmt020a | m² | Palplanche récupérable pour 25 utilisations constituée de profilés en acier laminé de forme nervurée, de 800 mm de largeur de profil et 8 mm d'épaisseur, avec un module résistant de 1060 cm³/m de paroi; système d'union par à rainure et languette. (matériau) | 1.000 | 4274.33 | 4274.33 |
| mq07gte010c | h | Grue autopropulsée à bras télescopique avec une capacité d'élévation de 30 t et 27 m de hauteur maximale de travail. (matériel) | 0.425 | 28479.03 | 12103.59 |
| mq03tab010 | h | Mouton percuteur à double effet, avec moteur. (matériel) | 0.425 | 83613.58 | 35535.77 |
| mo089 | h | Ouvrier professionnel II/OP du béton. (main-d'œuvre) | 0.488 | 696.45 | 339.87 |
| % | % | Frais de chantier des unités d'ouvrage | 2 % | 52253.56 | 1045.07 |
|  |  | Coûts directs |  |  | 53298.63 |
