# Vidoir en porcelaine sanitaire

- Propriété du fichier: CYPE INGENIEROS, S.A.
- Format: FIEBDC-3/2002
- Zone géographique: Cameroun
- Devise: XAF
- Coûts indirects: 3.00 %
- Frais généraux: 13.00 %
- Bénéfice: 6.00 %
- TVA: 19.25 %

## T Équipements techniques

### TB Équipements sanitaires

#### TBV Déversoirs

**TBV010** U Vidoir en porcelaine sanitaire.
Vidoir en porcelaine sanitaire, monobloc, gamme basique, couleur blanche, de 540x415 mm. Comprend le silicone pour le scellement des joints.
Critère d'évaluation économique: Le prix ne comprend pas la robinetterie.
Inclut: Implantation. Mise en place et fixation de l'appareil. Montage de la bonde. Connexion au réseau d'évacuation. Contrôle de son bon fonctionnement. Scellement des joints.
Critère pour le métré: Nombre d'unités prévues, selon documentation graphique du Projet.
Critère pour le mémoire: On mesurera le nombre d'unités réellement mises en place selon les spécifications du Projet.

| Code | U | Désignation | Quantité | Prix | Montant |
|---|---|---|---|---|---|
| mt30vag040a | U | Vidoir en porcelaine sanitaire, monobloc, gamme basique, couleur blanche, de 540x415 mm, avec grille mobile en acier inoxydable et protecteur en PVC, grille d'évacuation et système de fixation latérale en L modèle WB5N de Fischer. (matériau) | 1.000 | 220958.40 | 220958.40 |
| mt30div020 | U | Manchon élastique coudé avec joint, pour vidoir. (matériau) | 1.000 | 18304.73 | 18304.73 |
| mt30www005 | U | Cartouche de 300 ml de silicone acide monocomposant, fongicide, pour le scellement des joints en milieux humides. (matériau) | 0.012 | 6385.74 | 76.63 |
| op00ato010 |  | Tournevis. | 1.000 | 0.00 | 0.00 |
| op00mar010 |  | Marteau. | 1.000 | 0.00 | 0.00 |
| op00tal010 |  | Perceuse. | 1.000 | 0.00 | 0.00 |
| mo008 | h | Compagnon professionnel III/CP2 plombier. (main-d'œuvre) | 1.365 | 1775.06 | 2422.96 |
| % | % | Frais de chantier des unités d'ouvrage | 2 % | 241762.72 | 4835.25 |
|  |  | Coûts directs |  |  | 246597.97 |
