# Fourniture et installation au plafond de récupérateur enthalpique air-air

- Propriété du fichier: CYPE INGENIEROS, S.A.
- Format: FIEBDC-3/2002
- Zone géographique: Cameroun
- Devise: XAF
- Coûts indirects: 3.00 %
- Frais généraux: 13.00 %
- Bénéfice: 6.00 %
- TVA: 19.25 %

## T Équipements techniques

### TV Climatisation et ventilation

#### TVA Distribution d'air

**TVA410** U Fourniture et installation au plafond de récupérateur enthalpique air-air, modèle pour montage horizontal, de dimensions 350x1140x1140 mm, poids 53 kg, débit d'air à une vitesse maximale 500 m³/h, consommation électrique des ventilateurs 238 W avec alimentation monophasée à 230 V, pression statique à une vitesse maximale/minimale 150/99 Pa, pression sonore à une vitesse maximale/minimale à 1,5 m 34/31 dBA, efficacité thermique à une vitesse maximale/minimale 76,5/78%, diamètre des conduits 200 mm, connectable à un réseau TCC-Link, avec changement de mode automatique d'opération de récupération à free cooling ou vice-versa et configuration depuis la commande à distance du débit et de la pression d'aire, réarmement automatique et alarme de filtres sales.
Fourniture et installation au plafond de récupérateur enthalpique air-air, modèle pour montage horizontal, de dimensions 350x1140x1140 mm, poids 53 kg, débit d'air à une vitesse maximale 500 m³/h, consommation électrique des ventilateurs 238 W avec alimentation monophasée à 230 V, pression statique à une vitesse maximale/minimale 150/99 Pa, pression sonore à une vitesse maximale/minimale à 1,5 m 34/31 dBA, efficacité thermique à une vitesse maximale/minimale 76,5/78%, diamètre des conduits 200 mm, connectable à un réseau TCC-Link, avec changement de mode automatique d'opération de récupération à free cooling ou vice-versa et configuration depuis la commande à distance du débit et de la pression d'aire, réarmement automatique et alarme de filtres sales.
Inclut: Implantation. Mise en place et fixation. Connexion et contrôle de son bon fonctionnement.
Critère de métré de projet: Nombre d'unités prévues, selon documentation graphique du Projet.
Critère de mesure de l'ouvrage: On mesurera le nombre d'unités réellement exécutées selon les spécifications du Projet.

| Code | U | Désignation | Quantité | Prix | Montant |
|---|---|---|---|---|---|
| mt42tsb305d | U | Récupérateur enthalpique air-air, modèle pour montage horizontal, de dimensions 350x1140x1140 mm, poids 53 kg, débit d'air à une vitesse maximale 500 m³/h, consommation électrique des ventilateurs 238 W avec alimentation monophasée à 230 V, pression statique à une vitesse maximale/minimale 150/99 Pa, pression sonore à une vitesse maximale/minimale à 1,5 m 34/31 dBA, efficacité thermique à une vitesse maximale/minimale 76,5/78%, diamètre des conduits 200 mm, connectable à un réseau TCC-Link, avec changement de mode automatique d'opération de récupération à free cooling ou vice-versa et configuration depuis la commande à distance du débit et de la pression d'aire, réarmement automatique et alarme de filtres sales. (matériau) | 1.000 | 1559981.92 | 1559981.92 |
| mo005 | h | Compagnon professionnel III/CP2 installateur de climatisation. (main-d'œuvre) | 0.919 | 1078.04 | 990.72 |
| mo104 | h | Ouvrier professionnel II/OP installateur de climatisation. (main-d'œuvre) | 0.919 | 666.37 | 612.39 |
| % | % | Frais de chantier des unités d'ouvrage | 2 % | 1561585.03 | 31231.70 |
|  |  | Coûts directs |  |  | 1592816.73 |
