# Regard avec bouche d'écoulement siphoïde et évacuation directe latérale enterré

- Propriété du fichier: CYPE INGENIEROS, S.A.
- Format: FIEBDC-3/2002
- Zone géographique: Cameroun
- Devise: XAF
- Coûts indirects: 3.00 %
- Frais généraux: 13.00 %
- Bénéfice: 6.00 %
- TVA: 19.25 %

**AAB010** U Regard avec bouche d'écoulement siphoïde et évacuation directe latérale enterré, en béton massif, coulé "in situ" BCN: CPJ-CEM II/A 32,5 ES - TP - B 35 - 15/25 - E: 5b - NA - P 18-305, de dimensions intérieures 50x50x50 cm, sur dallage en béton massif de 15 cm d'épaisseur, réalisation d'une pente minimale de 1,00% pour l'évacuation des eaux résiduelles et 0,50% pour l'évacuation des eaux pluviales, avec le même type de béton, fermé supérieurement avec couvercle préfabriqué en béton armé avec fermeture hermétique au passage des odeurs méphitiques. Comprend le moule réutilisable en tôle métallique amortissable en 20 utilisations et la bouche d'écoulement siphoïde préfabriquée en béton avec sortie horizontale de 90/110 mm et grille homologuée en PVC, sur dallage en béton.
Regard avec bouche d'écoulement siphoïde et évacuation directe latérale enterré, en béton massif, coulé "in situ" BCN: CPJ-CEM II/A 32,5 ES - TP - B 35 - 15/25 - E: 5b - NA - P 18-305, de dimensions intérieures 50x50x50 cm, sur dallage en béton massif de 15 cm d'épaisseur, réalisation d'une pente minimale de 1,00% pour l'évacuation des eaux résiduelles et 0,50% pour l'évacuation des eaux pluviales, avec le même type de béton, fermé supérieurement avec couvercle préfabriqué en béton armé avec fermeture hermétique au passage des odeurs méphitiques. Comprend le moule réutilisable en tôle métallique amortissable en 20 utilisations et la bouche d'écoulement siphoïde préfabriquée en béton avec sortie horizontale de 90/110 mm et grille homologuée en PVC, sur dallage en béton.
Inclut: Implantation. Coulage et compactage du béton pour la réalisation du dallage. Mise en place du moule réutilisable. Coulage et compactage du béton pour former le regard. Retrait du moule. Connexion des collecteurs au regard. Bétonnage d'une forme de pentes. Mise en place de la bouche siphoïde dans le dé de béton et montage de la grille d'évacuation. Mise en place du couvercle et des accessoires. Contrôle de son bon fonctionnement.
Critère de métré de projet: Nombre d'unités prévues, selon documentation graphique du Projet.
Critère de mesure de l'ouvrage: On mesurera le nombre d'unités réellement exécutées selon les spécifications du Projet.
Critère d'évaluation économique: Le prix ne comprend ni l'excavation ni le remblai de l'arrière.

| Code | U | Désignation | Quantité | Prix | Montant |
|---|---|---|---|---|---|
| mt10hmf040tjnf | m³ | Béton non armé prêt à l'emploi BCN: CPJ-CEM II/A 32,5 ES - TP - B 35 - 15/25 - E: 5b - NA - P 18-305. (matériau) | 0.275 | 86408.35 | 23762.30 |
| mt08epr030b | U | Moule réutilisable pour la réalisation de regards de section carrée de 50x50x50 cm, de tôle métallique, y compris accessoires de montage. (matériau) | 0.050 | 147383.25 | 7369.16 |
| mt11arf010a | U | Couvercle en béton armé préfabriqué, 50x50x5 cm. (matériau) | 1.000 | 7999.91 | 7999.91 |
| mt11sup050b | U | Siphon de sol préfabriqué en béton, sortie horizontale, avec grille homologuée en PVC, 250x250 mm et 90/110 mm de diamètre de sortie. (matériau) | 1.000 | 12479.86 | 12479.86 |
| mo020 | h | Compagnon professionnel III/CP2 construction. (main-d'œuvre) | 1.143 | 1047.01 | 1196.73 |
| mo113 | h | Ouvrier d'exécution I/OE1 construction. (main-d'œuvre) | 0.823 | 640.45 | 527.09 |
| % | % | Frais de chantier des unités d'ouvrage | 2 % | 53335.05 | 1066.70 |
|  |  | Coûts directs |  |  | 54401.75 |
