# Caniveau en bord de piscine

- Propriété du fichier: CYPE Ingenieros S.A.
- Format: FIEBDC-3/2016
- Logiciel: Générateur de prix de la construction. CYPE Ingenieros, S.A.
- Date: 04/04/2024
- Zone géographique: Cameroun
- Devise: XAF
- Coûts indirects: 3 %
- Frais généraux: 13 %
- Bénéfice: 6 %
- TVA: 19.25 %

## A VRD et aménagements extérieurs

### AB Bassins et équipements de piscine

#### ABL Bords et plages de piscines

**ABL020** m Caniveau en bord de piscine.
Réalisation d'un caniveau en bord de piscine composé de pièces préfabriquées en béton pour la récupération des eaux de 30 cm de large, placées sur un dallage en béton massif BCN: CPJ-CEM II/A 32,5 - TP - B 20 - 15/25 - E: 1 - NA - P 18-305 de 10 cm d'épaisseur, pose avec du mortier de ciment, confectionné sur chantier, dosage 1:6, enduites de ciment et repassées intérieurement avec du mortier de ciment, confectionné sur chantier, avec adjuvant hydrofuge, dosage 1:3, avec des angles arrondis et revêtement postérieur avec du polyester renforcé avec de la fibre de verre. Comprend une grille de texture antidérapante en matériau plastique de 340 mm de large, assemblée avec un dispositif d'assemblage articulé, un profil support et les pièces spéciales de coins.
Inclut: Réalisation du dallage. Implantation du parcours du caniveau. Montage des pièces préfabriquées. Réalisation de trous pour la connexion des tubes. Raccord et jointoiement des collecteurs au caniveau. Réalisation du revêtement superficiel. Mise en place de la grille. Contrôle de son bon fonctionnement.
Critère pour le métré: Longueur mesurée selon documentation graphique du Projet.
Critère pour le mémoire: On mesurera la longueur réellement exécutée selon les spécifications du Projet.

| Code | U | Désignation | Quantité | Prix | Montant |
|---|---|---|---|---|---|
| mt10hmf040qaed | m³ | Béton non armé prêt à l'emploi BCN: CPJ-CEM II/A 32,5 - TP - B 20 - 15/25 - E: 1 - NA - P 18-305. (matériau) | 0.05 | 69784.31 | 3489.216 |
| mt11cah010 | m | Caniveau préfabriqué en béton pour la récupération des eaux, de 30 cm de largeur, y compris les pièces spéciales. (matériau) | 1.05 | 4427.45 | 4648.823 |
| mt08aaa010a | m³ | Eau. (matériau) | 0.012 | 1088.23 | 13.059 |
| mt01arg005a | t | Sable de carrière, pour mortier confectionné sur le chantier. (matériau) | 0.064 | 11771.8 | 753.395 |
| mt08cem000a | kg | Ciment gris en sacs. (matériau) | 12 | 79.08 | 948.960 |
| mt08adt010 | kg | Adjuvant hydrofuge pour imperméabilisation des mortiers ou des bétons. (matériau) | 0.09 | 870.59 | 78.353 |
| mt47prp030 | m² | Maille de fibre de verre. (matériau) | 1 | 1881.67 | 1881.670 |
| mt47prp040 | kg | Résine de polyester. (matériau) | 0.75 | 5917.45 | 4438.088 |
| mt47prp010 | m | Grille en PVC de 34 cm de largeur pour gouttière de piscine, en matériau plastique avec texture antidérapante, y compris les profilés support et les pièces spéciales de coin. (matériau) | 1.05 | 21711.52 | 22797.096 |
| mt47prp020 | U | Pièces spéciales et matériau complémentaire. (matériau) | 1 | 723.72 | 723.720 |
| mq06hor010 | h | Bétonnière électrique avec une capacité de gâchage de 160 l. (matériel) | 0.028 | 1663.34 | 46.574 |
| mo087 | h | Ouvrier professionnel II/OP VRD espaces publics. (main-d'œuvre) | 1.388 | 1107.54 | 1537.266 |
| mo041 | h | Compagnon professionnel III/CP2 VRD espaces publics. (main-d'œuvre) | 0.683 | 1727.44 | 1179.842 |
| % | % | Frais de chantier des unités d'ouvrage | 2 % | 42536.062 | 850.721 |
|  |  | Coûts directs |  |  | 43386.783 |

Déchets:
- pose: mt10hmf040qaed Béton non armé prêt à l'emploi BCN: CPJ-CEM II/A 32,5 - TP - B 20 - 15/25 - E: 1 - NA - P 18-305; facteur de déchet 0.00136977
- pose: mt01arg005a Sable de carrière, pour mortier confectionné sur le chantier; facteur de déchet 0.00501329
- pose: mt08cem000a Ciment gris en sacs; facteur de déchet 0.00756
- pose: mt08adt010 Adjuvant hydrofuge pour imperméabilisation des mortiers ou des bétons; facteur de déchet 0.055
- pose: mt47prp030 Maille de fibre de verre; facteur de déchet 0.055
- pose: mt47prp040 Résine de polyester; facteur de déchet 0.03

## Ressources

**mt10hmf040qaed** m³ Béton non armé prêt à l'emploi BCN: CPJ-CEM II/A 32,5 - TP - B 20 - 15/25 - E: 1 - NA - P 18-305
Données techniques: Coût énergétique 1840.000 MJ; Émission de CO2 230.000 kg; Code CED 17 01 01; Masse de l'élément 2300 kg; Volume 1.533333 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt08adt010** kg Adjuvant hydrofuge pour imperméabilisation des mortiers ou des bétons
Données techniques: Coût énergétique 71.130 MJ; Émission de CO2 2.824 kg; Code CED 17 09 04; Masse de l'élément 1 kg; Volume 0.000667 m3
Déchets:
- emballage: re170203 Plastique; quantité 0.032 kg

**mt47prp030** m² Maille de fibre de verre
Données techniques: Coût énergétique 16.159 MJ; Émission de CO2 0.795 kg; Code CED 17 02 03; Masse de l'élément 0.198 kg; Volume 0.00033 m3
Déchets:
- emballage: re170203 Plastique; quantité 0.024 kg

**mt47prp040** kg Résine de polyester
Données techniques: Coût énergétique 86.761 MJ; Émission de CO2 3.294 kg; Code CED 17 09 04; Masse de l'élément 1 kg; Volume 0.000667 m3
Déchets:
- emballage: re170203 Plastique; quantité 0.003 kg
