# Douche mitigeur pour piscine

- Propriété du fichier: CYPE INGENIEROS, S.A.
- Format: FIEBDC-3/2002
- Zone géographique: Cameroun
- Coûts indirects: 3.00 %
- Frais généraux: 13.00 %
- Bénéfice: 6.00 %
- TVA: 19.25 %

**APA040** U Douche mitigeur pour piscine, de 43 mm de diamètre, en acier inoxydable AISI 304, finition polie brillante, avec pomme de douche, vanne d'ouverture et robinet lave-pieds, fixée à une surface support (non comprise dans ce prix), avec ancrages dotés d'un mécanisme pour connexion équipotentielle.
Fourniture et mise en place de douche mitigeur pour piscine, de 43 mm de diamètre, en acier inoxydable AISI 304, finition polie brillante, avec pomme de douche, vanne d'ouverture et robinet lave-pieds, fixée à une surface support (non comprise dans ce prix), avec ancrages dotés d'un mécanisme pour connexion équipotentielle. Comprend l'implantation, les ancrages, les pièces d'arrêt, les embellisseurs, les joints, les chevilles et les vis, raccord de connexion de 3/4", les tuyauteries en acier inoxydable AISI 304 pour conduction d'eau, les éléments d'ancrage, et la suppression et le nettoyage du matériau excédant. Totalement montée et testée par l'entreprise installatrice.
Inclut: Implantation. Montage de la douche. Suppression et nettoyage du matériau excédant.
Critère de métré de projet: Nombre d'unités prévues, selon documentation graphique du Projet.
Critère de mesure de l'ouvrage: On mesurera le nombre d'unités réellement exécutées selon les spécifications du Projet.

| Code | U | Désignation | Quantité | Prix | Montant |
|---|---|---|---|---|---|
| mt47pep040d | U | Douche mitigeur pour piscine, de 43 mm de diamètre, en acier inoxydable AISI 304, finition polie brillante, avec pomme de douche, vanne d'ouverture et robinet lave-pieds, ancrages, pièces d'arrêt, enjoliveurs, joints, chevilles et vis. (matériau) | 1.000 | 360.50 | 360.50 |
| mt47pep041 | U | Répercussion par installation d'une douche extérieure dans la zone de piscine. Comprend les matériaux nécessaires pour la réalisation du plateau de douche, l'installation d'arrivée d'eau, l'installation d'évacuation et de connexions aux réseaux principaux. (matériau) | 1.000 | 485.69 | 485.69 |
| mt09reh330 | kg | Mortier de résine époxy avec sable de silice, à durcissement rapide, pour remplissage des ancrages. (matériau) | 0.200 | 5.01 | 1.00 |
| mo107 | h | Ouvrier professionnel II/OP plombier. (main-d'œuvre) | 1.362 | 1.08 | 1.47 |
| mo041 | h | Compagnon professionnel III/CP2 VRD espaces publics. (main-d'œuvre) | 6.812 | 1.71 | 11.65 |
| mo087 | h | Ouvrier professionnel II/OP VRD espaces publics. (main-d'œuvre) | 2.271 | 1.08 | 2.45 |
| % | % | Coûts directs complémentaires | 2 % | 862.76 | 17.26 |
|  |  | Coûts directs |  |  | 880.02 |
